# Passarel·la de vianants de circulació en coberta inclinada

- Propietat de l'arxiu: CYPE INGENIEROS, S.A.
- Format: FIEBDC-3/2002
- Divisa: EUR
- Costos indirectes: 3.00 %
- IVA: 21.00 %

## Y Seguretat i salut

### YC Sistemes de protecció col·lectiva

#### YCN Passarel·les en cobertes inclinades

**YCN020** m Passarel·la de vianants de circulació en coberta inclinada.
Protecció de treballs en coberta inclinada amb un pendent màxim del 40%, evitant trepitjar directament sobre aquesta, mitjançant passarel·la de circulació d'alumini, de 3,00 m de longitud, amplada útil de 0,60 m, amb plataforma de superfície antilliscant sense desnivells, amb 100 kg de capacitat de càrrega, amortitzable en 20 usos.
Criteri d'amidament de projecte: Longitud mesurada segons Estudi o Estudi Bàsic de Seguretat i Salut.
Criteri de mesura d'obra: S'amidarà la longitud realment muntada segons especificacions d'Estudi o Estudi Bàsic de Seguretat i Salut.

| Codi | Ut | Descripció | Rendiment | Preu | Import |
|---|---|---|---|---|---|
| mt50spm025s | U | Passarel·la de circulació d'alumini, de 3 m de longitud, amplada útil de 0,6 m, amb plataforma de superfície antilliscant sense desnivells, amb 100 kg de capacitat de càrrega. (material) | 0.017 | 421.20 | 7.16 |
| mo119 | h | Oficial 1ª Seguretat i Salut. (mà d'obra) | 0.120 | 28.42 | 3.41 |
| mo120 | h | Peó Seguretat i Salut. (mà d'obra) | 0.120 | 23.81 | 2.86 |
| % | % | Costos directes complementaris | 2 % | 13.43 | 0.27 |
|  |  | Costos directes |  |  | 13.70 |
