# Clos provisional de solar amb plaques prefabricades de formigó

- Propietat de l'arxiu: CYPE INGENIEROS, S.A.
- Format: FIEBDC-3/2002
- Divisa: EUR
- Costos indirectes: 3.00 %
- IVA: 21.00 %

## Y Seguretat i salut

### YC Sistemes de protecció col·lectiva

#### YCR Tanca provisional de solar

**YCR040** m Clos provisional de solar amb plaques prefabricades de formigó.
Clos provisional de solar, de 2 m d'altura, compost per plaques alleugerides de formigó armat, de 1,92x0,40 m i 4 cm de gruix, amortitzables en 5 usos, i suports prefabricats de formigó armat, de 2,5 m de longitud i 12x14 cm de secció, ancorats al terreny mitjançant daus de formigó HM-20/P/20/X0 de 60x60x60 cm, cada 2,0 m, amortitzables en 5 usos.
Criteri d'amidament de projecte: Longitud mesurada segons Estudi o Estudi Bàsic de Seguretat i Salut.
Criteri de mesura d'obra: S'amidarà la longitud realment muntada segons especificacions d'Estudi o Estudi Bàsic de Seguretat i Salut.

| Codi | Ut | Descripció | Rendiment | Preu | Import |
|---|---|---|---|---|---|
| mt50spv065 | U | Placa alleugerida de formigó armat de 1,92x0,4 m i 4 cm de gruix. (material) | 0.500 | 11.09 | 5.55 |
| mt50spv060a | U | Pal prefabricat de formigó armat de 2,5 m de longitud i 12x14 cm de secció. (material) | 0.140 | 26.06 | 3.65 |
| mt10hmf010tLc | m³ | Formigó HM-20/P/20/X0, fabricat en central. (material) | 0.151 | 81.80 | 12.35 |
| mo119 | h | Oficial 1ª Seguretat i Salut. (mà d'obra) | 0.599 | 28.42 | 17.02 |
| mo120 | h | Peó Seguretat i Salut. (mà d'obra) | 0.599 | 23.81 | 14.26 |
| % | % | Costos directes complementaris | 2 % | 52.83 | 1.06 |
|  |  | Costos directes |  |  | 53.89 |
