# Marcat de fletxes i inscripcions en vials

- Propietat de l'arxiu: CYPE INGENIEROS, S.A.
- Format: FIEBDC-3/2002
- Divisa: EUR
- Costos indirectes: 3.00 %
- IVA: 21.00 %

## Y Seguretat i salut

### YS Senyalització provisional d'obres

#### YSH Senyalització horitzontal

**YSH030** m² Marcat de fletxes i inscripcions en vials.
Aplicació mecànica amb màquina autopropulsada de pintura plàstica per a exterior, a base de resines acríliques, color groc, acabat setinat, textura llisa, per a marcat de fletxes i inscripcions en vials.
Inclou: Premarcatge. Aplicació mecànica de la mescla mitjançant polvorització.
Criteri d'amidament de projecte: Superfície mesurada segons Estudi o Estudi Bàsic de Seguretat i Salut.
Criteri de mesura d'obra: Es mesurarà la superfície realment executada segons especificacions d'Estudi o Estudi Bàsic de Seguretat i Salut.

| Codi | Ut | Descripció | Rendiment | Preu | Import |
|---|---|---|---|---|---|
| mt27mvp010f | l | Pintura plàstica per a exterior, a base de resines acríliques, color groc, acabat setinat, textura llisa (material) | 0.285 | 15.83 | 4.51 |
| mq11bar010 | h | Escombradora remolcada amb motor auxiliar. (maquinària) | 0.001 | 66.67 | 0.07 |
| mq08war010b | h | Màquina autopropulsada, per pintar marques vials sobre la calçada. (maquinària) | 0.001 | 44.80 | 0.04 |
| mo119 | h | Oficial 1ª Seguretat i Salut. (mà d'obra) | 0.036 | 27.50 | 0.99 |
| mo120 | h | Peó Seguretat i Salut. (mà d'obra) | 0.072 | 23.04 | 1.66 |
| % | % | Costos directes complementaris | 2 % | 7.27 | 0.15 |
|  |  | Costos directes |  |  | 7.42 |
