# Malla de senyalització de zona de risc

- Propietat de l'arxiu: CYPE INGENIEROS, S.A.
- Format: FIEBDC-3/2002
- Divisa: EUR
- Costos indirectes: 3.00 %
- IVA: 21.00 %

## Y Seguretat i salut

### YS Senyalització provisional d'obres

#### YSM Senyalització de zones de treball

**YSM020** m Malla de senyalització de zona de risc.
Senyalització i delimitació de zona de risc mitjançant malla de senyalització de polietilč d'alta densitat (200 g/m˛), doblement reorientada, amb tractament ultraviolat, color taronja, de 1,20 m d'altura, subjecta mitjançant brides de niló a puntals metŕlˇlics telescňpics colˇlocats cada 1,50 m. Inclús muntatge, manteniment en condicions segures durant tot el període de temps que es requereixi i desmuntatge. Amortitzable la malla en 1 us i els puntals en 15 usos.
Criteri d'amidament de projecte: Longitud mesurada segons Estudi o Estudi Bŕsic de Seguretat i Salut.
Criteri de mesura d'obra: S'amidarŕ la longitud realment muntada segons especificacions d'Estudi o Estudi Bŕsic de Seguretat i Salut.

| Codi | Ut | Descripció | Rendiment | Preu | Import |
|---|---|---|---|---|---|
| mt50spr040b | m | Malla de senyalització de polietilč d'alta densitat (200 g/m˛), doblement reorientada, amb tractament ultraviolat, color taronja, de 1,2 m d'altura. (material) | 1.000 | 0.70 | 0.70 |
| mt50spa081a | U | Puntal metŕlˇlic telescňpic, de fins a 3 m d'altura. (material) | 0.059 | 19.25 | 1.14 |
| mt50spr046 | U | Brida de niló, de 4,8x200 mm. (material) | 2.670 | 0.04 | 0.11 |
| mo120 | h | Peó Seguretat i Salut. (mà d'obra) | 0.240 | 23.04 | 5.53 |
| % | % | Costos directes complementaris | 2 % | 7.48 | 0.15 |
|  |  | Costos directes |  |  | 7.63 |
