# Semàfor portàtil d'obra

- Propietat de l'arxiu: CYPE INGENIEROS, S.A.
- Format: FIEBDC-3/2002
- Divisa: EUR
- Costos indirectes: 3.00 %
- IVA: 21.00 %

## Y Seguretat i salut

### YS Senyalització provisional d'obres

#### YSV Senyalització vertical

**YSV020** U Semàfor portàtil d'obra
Subministrament, col·locació i desmuntatge de parell de semàfors portàtils d'obra, telescòpics, amb comandament a distància, i calaixos de polietilè d'alta densitat equipats amb rodes, amortitzable en 5 usos, i alimentació amb 2 bateries de plom i àcid 12V - 220Ah. Inclús manteniment en condicions segures durant tot el període de temps que es requereixi.
Inclou: Muntatge. Desmuntatge posterior. Transport fins al lloc de magatzematge o retirada a contenidor.
Criteri d'amidament de projecte: Nombre d'unitats previstes, segons Estudi o Estudi Bàsic de Seguretat i Salut.
Criteri de mesura d'obra: Es mesurarà el nombre d'unitats realment col·locades segons especificacions d'Estudi o Estudi Bàsic de Seguretat i Salut.

| Codi | Ut | Descripció | Rendiment | Preu | Import |
|---|---|---|---|---|---|
| mt50les140 | U | Parell de semàfors portàtils d'obra, telescòpics, amb comandament a distància, i calaixos de polietilè d'alta densitat equipats amb rodes, sense incloure bateria d'alimentació. (material) | 0.400 | 3825.07 | 1530.03 |
| mt50les145c | U | Bateria de plom i àcid 12V - 220Ah. (material) | 0.400 | 711.78 | 284.71 |
| mo119 | h | Oficial 1ª Seguretat i Salut. (mà d'obra) | 0.599 | 27.50 | 16.47 |
| % | % | Costos directes complementaris | 2 % | 1831.21 | 36.62 |
|  |  | Costos directes |  |  | 1867.83 |
