# Rebliments de rases per instal·lacions

- Propietat de l'arxiu: CYPE Ingenieros S.A.
- Format: FIEBDC-3/2016
- Programa: Generador de preus de la construcció. CYPE Ingenieros, S.A.
- Data: 28/10/2025
- Divisa: EUR
- Costos indirectes: 3 %
- IVA: 21 %

## A Condicionament del terreny

### AD Moviment de terres en edificació

#### ADR Rebliments i compactacions

**ADR010** m³ Rebliments de rases per instal·lacions.
Reblert envoltant i principal de rases per instal·lacions, amb sorra de 0 a 5 mm de diàmetre i compactació en tongades successives de 20 cm d'espessor màxim amb safata vibrant de guiat manual, fins a assolir una densitat seca no inferior al 95% de la màxima obtinguda en l'assaig Proctor Modificat, realitzat segons UNE 103501. Inclús cinta o distintiu indicador de la instal·lació.
Criteri de valoració econòmica: El preu no inclou la realització de l'assaig Proctor Modificat.
Inclou: Estesa del material de reblert en tongades d'espessor uniforme. Humectació o dessecació de cada tongada. Col·locació de cinta o distintiu indicador de la instal·lació. Compactació.
Criteri d'amidament de projecte: Volum mesurat sobre les seccions teòriques de l'excavació, segons documentació gràfica de Projecte.
Criteri de mesura d'obra: Es mesurarà, en perfil compactat, el volum realment executat segons especificacions de Projecte, sense incloure els increments per excessos d'excavació no autoritzats.

| Codi | Ut | Descripció | Rendiment | Preu | Import |
|---|---|---|---|---|---|
| mt01var010 | m | Cinta plastificada. (material) | 1.1 | 0.3 | 0.330 |
| mt01ara030 | t | Sorra de 0 a 5 mm de diàmetre, neta. (material) | 1.8 | 8.95 | 16.110 |
| mq04dua020b | h | Dúmper de descàrrega frontal de 2 t de càrrega útil. (maquinària) | 0.1 | 10.38 | 1.038 |
| mq02rod010d | h | Safata vibrant de guiat manual, de 300 kg, amplada de treball 70 cm, reversible. (maquinària) | 0.15 | 7.16 | 1.074 |
| mq02cia020j | h | Camió cisterna, de 8 m³ de capacitat. (maquinària) | 0.01 | 118.9 | 1.189 |
| mo113 | h | Peó ordinari construcció. (mà d'obra) | 0.23 | 24.86 | 5.718 |
| % | % | Costos directes complementaris | 2 % | 25.459 | 0.509 |
|  |  | Costos directes |  |  | 25.968 |

Residus:
- col·locació: mt01var010 Cinta plastificada; factor de residu 0.0275
- col·locació: mt01ara030 Sorra de 0 a 5 mm de diàmetre, neta; factor de residu 0.009

## Recursos

**mt01var010** m Cinta plastificada
Dades tècniques: Cost energètic 40.180 MJ; Emissió de CO2 1.960 kg; Codi LER 17 02 03; Massa de l'element 0.41 kg; Volum 0.000683 m3

**mt01ara030** t Sorra de 0 a 5 mm de diàmetre, neta
Dades tècniques: Cost energètic 75.000 MJ; Emissió de CO2 4.000 kg; Codi LER 01 04 09; Massa de l'element 1000 kg; Volum 0.625 m3
