# Suplement per increment d'energia específica

- Propietat de l'arxiu: CYPE Ingenieros S.A.
- Format: FIEBDC-3/2016
- Programa: Generador de preus de la construcció. CYPE Ingenieros, S.A.
- Data: 11/03/2024
- Divisa: EUR
- Costos indirectes: 3 %
- IVA: 21 %

## A Condicionament del terreny

### AM Millores del terreny

#### AMC Compactacions

**AMC022** m² Suplement per increment d'energia específica.
Suplement per l'aplicació d'un increment de 250 kN·m/m², en l'energia específica aplicada per l'equip de compactació dinàmica del terreny.
Criteri d'amidament de projecte: Superfície mesurada en projecció horitzontal, segons documentació gràfica de Projecte.
Criteri de mesura d'obra: Es mesurarà, en projecció horitzontal, la superfície realment executada segons especificacions de Projecte.

| Codi | Ut | Descripció | Rendiment | Preu | Import |
|---|---|---|---|---|---|
| mq02din020 | h | Equip per a compactació dinàmica, amb maça d'impacte. (maquinària) | 0.004 | 153.1 | 0.612 |
| mq02din030 | h | Equip de control de la penetració dinàmica i els assentaments. (maquinària) | 0.001 | 147.18 | 0.147 |
| mq01mot020b | h | Motoanivelladora de 147 kW, equipada amb escarificadora. (maquinària) | 0.001 | 99.69 | 0.100 |
| mq02rov010i | h | Compactador monocilíndric vibrant autopropulsat, de 129 kW, de 16,2 t, amplada de treball 213,4 cm. (maquinària) | 0.001 | 69.78 | 0.070 |
| mo020 | h | Oficial 1ª construcció. (mà d'obra) | 0.004 | 28.42 | 0.114 |
| mo113 | h | Peó ordinari construcció. (mà d'obra) | 0.006 | 23.81 | 0.143 |
| mo112 | h | Peó especialitzat construcció. (mà d'obra) | 0.006 | 24.59 | 0.148 |
| % | % | Costos directes complementaris | 2 % | 1.334 | 0.027 |
|  |  | Costos directes |  |  | 1.361 |
