# Ciment consumit en excés durant els treballs de consolidació del terreny, sistema Jet Grouting

- Propietat de l'arxiu: CYPE Ingenieros S.A.
- Format: FIEBDC-3/2016
- Programa: Generador de preus de la construcció. CYPE Ingenieros, S.A.
- Data: 11/03/2024
- Divisa: EUR
- Costos indirectes: 3 %
- IVA: 21 %

## A Condicionament del terreny

### AM Millores del terreny

#### AMJ Jet Grouting

**AMJ005** kg Ciment consumit en excés durant els treballs de consolidació del terreny, sistema Jet Grouting.
Ciment utilitzat en la preparació de morter o beurada de ciment, consumits en excés sobre el volum teòric, durant els treballs de consolidació del terreny mitjançant el sistema Jet Grouting.
Inclou: Recollida de sobrants i càrrega manual a contenidor.
Criteri de mesura d'obra: Es determinarà, a partir del pes obtingut en bàscula oficial de les unitats arribades a obra, el pes de les unitats realment executades segons especificacions de Projecte.

| Codi | Ut | Descripció | Rendiment | Preu | Import |
|---|---|---|---|---|---|
| mt08cem010c | kg | Ciment Pòrtland CEM I 42,5 N, en sacs, segons UNE-EN 197-1. (material) | 1 | 0.11 | 0.110 |
| mo113 | h | Peó ordinari construcció. (mà d'obra) | 0.006 | 23.81 | 0.143 |
| % | % | Costos directes complementaris | 2 % | 0.253 | 0.005 |
|  |  | Costos directes |  |  | 0.258 |

Residus:
- col·locació: mt08cem010c Ciment Pòrtland CEM I 42,5 N, en sacs, segons UNE-EN 197-1; factor de residu 0.0063

## Recursos

**mt08cem010c** kg Ciment Pòrtland CEM I 42,5 N, en sacs, segons UNE-EN 197-1
Dades tècniques: Cost energètic 7.174 MJ; Emissió de CO2 0.904 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
