# Sistema estructural "Goujon-CRET" per a ancoratge d'element estructural de formigó armat, a mur de formigó armat ja construït

- Propietat de l'arxiu: CYPE Ingenieros S.A.
- Format: FIEBDC-3/2016
- Programa: Generador de preus de la construcció. CYPE Ingenieros, S.A.
- Data: 06/12/2022
- Divisa: EUR
- Costos indirectes: 3 %
- IVA: 21 %

## C Fonamentacions

### CC Contencions

#### CCJ Passadors de transmissió de càrregues

**CCJ020** U Sistema estructural "Goujon-CRET" per a ancoratge d'element estructural de formigó armat, a mur de formigó armat ja construït.
Passador per a ancoratge d'element estructural de formigó armat, a mur de formigó armat ja construït, amb el sistema CRET "EDING APS", compost de passador Goujon CRET-10, "EDING APS", de 20 mm de diàmetre, d'acer inoxidable, classe 1.4401 segons UNE-EN 10088-1 i classe II de resistència a la corrosió segons SIA 179, dúctil, treballat en fred, amb límit elàstic 620 N/mm², passador Goujon CRET-10, "EDING APS", de 20 mm de diàmetre, d'acer inoxidable, amb una resistència a ruptura minorada de 30,62 kN, calculada conforme als criteris exposats en EOTA TR 065.
Criteri de valoració econòmica: El preu inclou l'utilització del sistema de localització d'armadures per evitar el tall de barres durant la perforació dels trepants.
Inclou: Replanteig. Sanejat de la superfície del mur. Execució del trepant en el mur. Neteja de la pols de l'interior de la broca. Injecció de la resina. Neteja de restes.
Criteri d'amidament de projecte: Nombre d'unitats previstes, segons documentació gràfica de Projecte.
Criteri de mesura d'obra: Es mesurarà el nombre d'unitats realment executades segons especificacions de Projecte.

| Codi | Ut | Descripció | Rendiment | Preu | Import |
|---|---|---|---|---|---|
| mt07aap020a | U | Passador Goujon CRET-10, "EDING APS", de 20 mm de diàmetre, d'acer inoxidable, classe 1.4401 segons UNE-EN 10088-1 i classe II de resistència a la corrosió segons SIA 179, dúctil, treballat en fred, amb límit elàstic 620 N/mm², que compleix amb les normes UNE-EN ISO 3651-1 i UNE-EN ISO 6892-1. (material) | 1 | 24.09 | 24.090 |
| mt07aap045 | U | Cartutx de resina per a injecció, no retràctil, Evo V400 "EDING APS", de 400 ml. (material) | 0.2 | 12.05 | 2.410 |
| mq06eim060 | h | Aplicador manual per a cartutxos d'injecció de resines, amb accessori mesclador. (maquinària) | 0.3 | 1.72 | 0.516 |
| mo042 | h | Oficial 1ª estructurista. (mà d'obra) | 0.3 | 27.47 | 8.241 |
| mo089 | h | Ajudant estructurista. (mà d'obra) | 0.3 | 24.43 | 7.329 |
| % | % | Costos directes complementaris | 2 % | 42.586 | 0.852 |
|  |  | Costos directes |  |  | 43.438 |

Residus:
- col·locació: mt07aap045 Cartutx de resina per a injecció, no retràctil, Evo V400 "EDING APS", de 400 ml; factor de residu 0.03

## Recursos

**mt07aap045** U Cartutx de resina per a injecció, no retràctil, Evo V400 "EDING APS", de 400 ml
Dades tècniques: Cost energètic 53.618 MJ; Emissió de CO2 2.261 kg; Codi LER 17 09 04; Massa de l'element 0.396 kg; Volum 0.000264 m3
Residus:
- embalatge: re170203 Plàstic. (component de residu); rendiment 0.2 kg; Codi LER 17 02 03; Massa de l'element 1 kg; Volum 0.001667 m3
