# Aixecat de reixa metàl·lica

- Propietat de l'arxiu: CYPE Ingenieros S.A.
- Format: FIEBDC-3/2016
- Programa: Generador de preus de la construcció. CYPE Ingenieros, S.A.
- Data: 25/01/2025
- Divisa: EUR
- Costos indirectes: 3 %
- IVA: 21 %

## D Demolicions

### DF Façanes

#### DFD Defenses en exteriors

**DFD070** m² Aixecat de reixa metàl·lica.
Aixecat, amb mitjans manuals i equip de oxitall, de reixa metàl·lica de 1,2 m d'amplada i 1,2 m d'altura, situada en buit de façana i fixada al parament, sense deteriorar els elements constructius als quals està subjecta, i càrrega manual sobre camió o contenidor.
Criteri de valoració econòmica: El preu inclou el desmuntatge dels accessoris i dels elements de fixació.
Inclou: Aixecat de l'element. Retirada i apilament del material aixecat. Neteja de les restes de l'obra. Càrrega manual del material aixecat i restes de l'obra sobre camió o contenidor.
Criteri d'amidament de projecte: Superfície mesurada segons documentació gràfica de Projecte.
Criteri de mesura d'obra: S'amidarà la superfície realment desmuntada segons especificacions de Projecte.

| Codi | Ut | Descripció | Rendiment | Preu | Import |
|---|---|---|---|---|---|
| mq08sol010 | h | Equip d'oxitall, amb acetilè com combustible i oxigen com comburent. (maquinària) | 0.05 | 8.25 | 0.413 |
| mo019 | h | Oficial 1ª soldador. (mà d'obra) | 0.06 | 30.13 | 1.808 |
| mo112 | h | Peó especialitzat construcció. (mà d'obra) | 0.06 | 25.67 | 1.540 |
| mo113 | h | Peó ordinari construcció. (mà d'obra) | 0.24 | 24.86 | 5.966 |
| % | % | Costos directes complementaris | 2 % | 9.727 | 0.195 |
|  |  | Costos directes |  |  | 9.922 |

Residus:
- demolició: ruo170405 Ferro i acer. (component de residu); rendiment 0.02 kg; Codi LER 17 04 05; Massa de l'element 1 kg; Volum 0.000476 m3
- demolició: ruo170407 Metalls mesclats. (component de residu); rendiment 4.548 kg; Codi LER 17 04 07; Massa de l'element 1 kg; Volum 0.000667 m3
