# Demolició de tancament de façana de fàbrica de blocs de vidre emmotllat

- Propietat de l'arxiu: CYPE Ingenieros S.A.
- Format: FIEBDC-3/2016
- Programa: Generador de preus de la construcció. CYPE Ingenieros, S.A.
- Data: 27/05/2025
- Divisa: EUR
- Costos indirectes: 3 %
- IVA: 21 %

## D Demolicions

### DF Façanes

#### DFF Fàbriques

**DFF040** m² Demolició de tancament de façana de fàbrica de blocs de vidre emmotllat.
Demolició de tancament de façana format per fàbrica de blocs de vidre emmotllat de 34 mm de gruix, amb mitjans manuals, sense afectar a l'estabilitat dels elements constructius contigus, i càrrega manual sobre camió o contenidor.
Inclou: Demolició de l'element. Fragmentació dels enderrocs en peces manejables. Retirada i arreplegat de enderrocs. Neteja de les restes de l'obra. Càrrega manual d'enderrocs sobre camió o contenidor.
Criteri d'amidament de projecte: Superfície mesurada segons documentació gràfica de Projecte.
Criteri de mesura d'obra: S'amidarà la superfície realment enderrocada segons especificacions de Projecte.

| Codi | Ut | Descripció | Rendiment | Preu | Import |
|---|---|---|---|---|---|
| mo113 | h | Peó ordinari construcció. (mà d'obra) | 0.404 | 24.86 | 10.043 |
| % | % | Costos directes complementaris | 2 % | 10.043 | 0.201 |
|  |  | Costos directes |  |  | 10.244 |

Residus:
- demolició: ruo170101 Formigó (formigons, morters i prefabricats). (component de residu); rendiment 12 kg; Codi LER 17 01 01; Massa de l'element 1 kg; Volum 0.000667 m3
- demolició: ruo170202 Vidre. (component de residu); rendiment 52.118 kg; Codi LER 17 02 02; Massa de l'element 1 kg; Volum 0.001 m3
