# Desmuntatge d'instal·lació audiovisual

- Propietat de l'arxiu: CYPE Ingenieros S.A.
- Format: FIEBDC-3/2016
- Programa: Generador de preus de la construcció. CYPE Ingenieros, S.A.
- Data: 11/03/2024
- Divisa: EUR
- Costos indirectes: 3 %
- IVA: 21 %

## D Demolicions

### DI Instal·lacions

#### DIA Audiovisuals

**DIA101** U Desmuntatge d'instal·lació audiovisual.
Desmuntatge de xarxa d'instal·lació audiovisual fix en superfície, en habitatge unifamiliar de 90 m² de superfície construïda; amb mitjans manuals, i càrrega manual sobre camió o contenidor.
Criteri de valoració econòmica: El preu inclou la retirada del cablejat superficial i el desmuntatge dels mecanismes, de les caixes i dels accessoris superficials.
Inclou: Desmuntatge de l'element. Retirada i apilament del material desmuntat. Neteja de les restes de l'obra. Càrrega manual del material desmuntat i restes de l'obra sobre camió o contenidor.
Criteri d'amidament de projecte: Nombre d'unitats previstes, segons documentació gràfica de Projecte.
Criteri de mesura d'obra: S'amidarà el nombre d'unitats realment desmuntades segons especificacions de Projecte.

| Codi | Ut | Descripció | Rendiment | Preu | Import |
|---|---|---|---|---|---|
| mo112 | h | Peó especialitzat construcció. (mà d'obra) | 0.855 | 24.59 | 21.024 |
| mo113 | h | Peó ordinari construcció. (mà d'obra) | 1.729 | 23.81 | 41.167 |
| % | % | Costos directes complementaris | 2 % | 62.191 | 1.244 |
|  |  | Costos directes |  |  | 63.435 |

Residus:
- demolició: ruo170203 Plàstic. (component de residu); rendiment 0.16 kg; Codi LER 17 02 03; Massa de l'element 1 kg; Volum 0.001667 m3
- demolició: ruo170407 Metalls mesclats. (component de residu); rendiment 0.28 kg; Codi LER 17 04 07; Massa de l'element 1 kg; Volum 0.000667 m3
- demolició: ruo170411 Cables diferents dels especificats en el codi 17 04 10. (component de residu); rendiment 2.4 kg; Codi LER 17 04 11; Massa de l'element 1 kg; Volum 0.000667 m3
