# Desmuntatge de dipòsit de combustible líquid o de gas

- Propietat de l'arxiu: CYPE Ingenieros S.A.
- Format: FIEBDC-3/2016
- Programa: Generador de preus de la construcció. CYPE Ingenieros, S.A.
- Data: 25/01/2025
- Divisa: EUR
- Costos indirectes: 3 %
- IVA: 21 %

## D Demolicions

### DI Instal·lacions

#### DIB Bancades i dipòsits

**DIB020** U Desmuntatge de dipòsit de combustible líquid o de gas.
Desmuntatge de dipòsit de superfície, d'acer, per a combustible líquid o de gas, de 12000 litres de capacitat màxima, amb mitjans manuals i mecànics, i càrrega mecànica sobre camió o contenidor.
Criteri de valoració econòmica: El preu inclou el desmuntatge dels accessoris i dels elements de fixació.
Inclou: Desmuntatge de l'element. Retirada i apilament del material desmuntat. Obturació de les conduccions connectades a l'element. Neteja de les restes de l'obra. Càrrega mecànica del material desmuntat i restes de l'obra sobre camió o contenidor.
Criteri d'amidament de projecte: Nombre d'unitats previstes, segons documentació gràfica de Projecte.
Criteri de mesura d'obra: S'amidarà el nombre d'unitats realment desmuntades segons especificacions de Projecte.

| Codi | Ut | Descripció | Rendiment | Preu | Import |
|---|---|---|---|---|---|
| mq04cag010c | h | Camió amb grua de fins a 12 t. (maquinària) | 2 | 65.58 | 131.160 |
| mo011 | h | Oficial 1ª muntador. (mà d'obra) | 2.398 | 30.63 | 73.451 |
| mo080 | h | Ajudant muntador. (mà d'obra) | 2.398 | 26.39 | 63.283 |
| % | % | Costos directes complementaris | 2 % | 267.894 | 5.358 |
|  |  | Costos directes |  |  | 273.252 |

Residus:
- demolició: ruo170405 Ferro i acer. (component de residu); rendiment 2430 kg; Codi LER 17 04 05; Massa de l'element 1 kg; Volum 0.000476 m3
- demolició: ruo170904 Residus barrejats de construcció i demolició diferents dels especificats en els codis 17 09 01, 17 09 02 i 17 09 03. (component de residu); rendiment 270 kg; Codi LER 17 09 04; Massa de l'element 1 kg; Volum 0.000667 m3
