# Desmuntatge de sistema d'alimentació ininterrompuda (SAI)

- Propietat de l'arxiu: CYPE Ingenieros S.A.
- Format: FIEBDC-3/2016
- Programa: Generador de preus de la construcció. CYPE Ingenieros, S.A.
- Data: 25/01/2025
- Divisa: EUR
- Costos indirectes: 3 %
- IVA: 21 %

## D Demolicions

### DI Instal·lacions

#### DIE Elèctriques

**DIE115** U Desmuntatge de sistema d'alimentació ininterrompuda (SAI).
Desmuntatge de sistema d'alimentació ininterrompuda (SAI), de 50 kVA de potència màxima, amb mitjans manuals, i càrrega manual sobre camió o contenidor.
Criteri de valoració econòmica: El preu inclou el desmuntatge dels accessoris i de la bancada metàl·lica de recolzament, però no inclou el desmuntatge de les bateries.
Inclou: Desmuntatge de l'element. Retirada i apilament del material desmuntat. Neteja de les restes de l'obra. Càrrega manual del material desmuntat i restes de l'obra sobre camió o contenidor.
Criteri d'amidament de projecte: Nombre d'unitats previstes, segons documentació gràfica de Projecte.
Criteri de mesura d'obra: S'amidarà el nombre d'unitats realment desmuntades segons especificacions de Projecte.

| Codi | Ut | Descripció | Rendiment | Preu | Import |
|---|---|---|---|---|---|
| mo003 | h | Oficial 1ª electricista. (mà d'obra) | 4.796 | 30.63 | 146.901 |
| mo102 | h | Ajudant electricista. (mà d'obra) | 4.796 | 26.36 | 126.423 |
| % | % | Costos directes complementaris | 2 % | 273.324 | 5.466 |
|  |  | Costos directes |  |  | 278.790 |
