# Desmuntatge de grup electrògen

- Propietat de l'arxiu: CYPE Ingenieros S.A.
- Format: FIEBDC-3/2016
- Programa: Generador de preus de la construcció. CYPE Ingenieros, S.A.
- Data: 25/01/2025
- Divisa: EUR
- Costos indirectes: 3 %
- IVA: 21 %

## D Demolicions

### DI Instal·lacions

#### DIE Elèctriques

**DIE125** U Desmuntatge de grup electrògen.
Desmuntatge de grup electrògen, de 8 kVA de potència màxima, amb mitjans manuals, i càrrega manual sobre camió o contenidor.
Inclou: Desmuntatge de l'element. Retirada i apilament del material desmuntat. Neteja de les restes de l'obra. Càrrega manual del material desmuntat i restes de l'obra sobre camió o contenidor.
Criteri d'amidament de projecte: Nombre d'unitats previstes, segons documentació gràfica de Projecte.
Criteri de mesura d'obra: S'amidarà el nombre d'unitats realment desmuntades segons especificacions de Projecte.

| Codi | Ut | Descripció | Rendiment | Preu | Import |
|---|---|---|---|---|---|
| mq04cag010a | h | Camió amb grua de fins a 6 t. (maquinària) | 0.5 | 55.38 | 27.690 |
| mo003 | h | Oficial 1ª electricista. (mà d'obra) | 1.199 | 30.63 | 36.725 |
| mo102 | h | Ajudant electricista. (mà d'obra) | 1.199 | 26.36 | 31.606 |
| % | % | Costos directes complementaris | 2 % | 96.021 | 1.920 |
|  |  | Costos directes |  |  | 97.941 |
