# Desmuntatge de grup de pressió

- Propietat de l'arxiu: CYPE Ingenieros S.A.
- Format: FIEBDC-3/2016
- Programa: Generador de preus de la construcció. CYPE Ingenieros, S.A.
- Data: 25/01/2025
- Divisa: EUR
- Costos indirectes: 3 %
- IVA: 21 %

## D Demolicions

### DI Instal·lacions

#### DIF Fontaneria

**DIF050** U Desmuntatge de grup de pressió.
Desmuntatge de grup de pressió domèstic, amb mitjans manuals i mecànics, sense afectar a l'estabilitat dels elements constructius als quals pugui estar subjecte, i càrrega manual sobre camió o contenidor.
Inclou: Desmuntatge de l'element. Obturació de les conduccions connectades a l'element. Retirada i apilament del material desmuntat. Neteja de les restes de l'obra. Càrrega manual del material desmuntat i restes de l'obra sobre camió o contenidor.
Criteri d'amidament de projecte: Nombre d'unitats previstes, segons documentació gràfica de Projecte.
Criteri de mesura d'obra: S'amidarà el nombre d'unitats realment desmuntades segons especificacions de Projecte.

| Codi | Ut | Descripció | Rendiment | Preu | Import |
|---|---|---|---|---|---|
| mq04cag010a | h | Camió amb grua de fins a 6 t. (maquinària) | 0.3 | 55.38 | 16.614 |
| mo113 | h | Peó ordinari construcció. (mà d'obra) | 0.599 | 24.86 | 14.891 |
| % | % | Costos directes complementaris | 2 % | 31.505 | 0.630 |
|  |  | Costos directes |  |  | 32.135 |

Residus:
- demolició: ruo170203 Plàstic. (component de residu); rendiment 1.463 kg; Codi LER 17 02 03; Massa de l'element 1 kg; Volum 0.001667 m3
- demolició: ruo170407 Metalls mesclats. (component de residu); rendiment 10.241 kg; Codi LER 17 04 07; Massa de l'element 1 kg; Volum 0.000667 m3
- demolició: ruo170904 Residus barrejats de construcció i demolició diferents dels especificats en els codis 17 09 01, 17 09 02 i 17 09 03. (component de residu); rendiment 2.926 kg; Codi LER 17 09 04; Massa de l'element 1 kg; Volum 0.000667 m3
