# Desmuntatge de xarxa de gas

- Propietat de l'arxiu: CYPE Ingenieros S.A.
- Format: FIEBDC-3/2016
- Programa: Generador de preus de la construcció. CYPE Ingenieros, S.A.
- Data: 11/03/2024
- Divisa: EUR
- Costos indirectes: 3 %
- IVA: 21 %

## D Demolicions

### DI Instal·lacions

#### DIG Gas

**DIG100** U Desmuntatge de xarxa de gas.
Desmuntatge de xarxa d'instal·lació de gas sense beina, en habitatge unifamiliar de 90 m² de superfície construïda; amb mitjans manuals, i eliminació de vàlvules, fixacions i altres accessoris superficials, i càrrega manual sobre camió o contenidor.
Criteri de valoració econòmica: El preu inclou el desmuntatge de les vàlvules, dels accessoris i dels suports de fixació i l'obturació de les conduccions connectades a l'element.
Inclou: Desmuntatge de l'element. Obturació de les conduccions connectades a la instal·lació. Retirada i apilament del material desmuntat. Neteja de les restes de l'obra. Càrrega manual del material desmuntat i restes de l'obra sobre camió o contenidor.
Criteri d'amidament de projecte: Nombre d'unitats previstes, segons documentació gràfica de Projecte.
Criteri de mesura d'obra: S'amidarà el nombre d'unitats realment desmuntades segons especificacions de Projecte.

| Codi | Ut | Descripció | Rendiment | Preu | Import |
|---|---|---|---|---|---|
| mo112 | h | Peó especialitzat construcció. (mà d'obra) | 1.923 | 24.59 | 47.287 |
| mo113 | h | Peó ordinari construcció. (mà d'obra) | 0.961 | 23.81 | 22.881 |
| % | % | Costos directes complementaris | 2 % | 70.168 | 1.403 |
|  |  | Costos directes |  |  | 71.571 |

Residus:
- demolició: ruo170401 Coure, bronze, llautó. (component de residu); rendiment 13.14 kg; Codi LER 17 04 01; Massa de l'element 1 kg; Volum 0.000667 m3
- demolició: ruo170904 Residus barrejats de construcció i demolició diferents dels especificats en els codis 17 09 01, 17 09 02 i 17 09 03. (component de residu); rendiment 0.72 kg; Codi LER 17 09 04; Massa de l'element 1 kg; Volum 0.000667 m3
