# Desmuntatge de xarxa aèria de distribució d'aigua contra incendis

- Propietat de l'arxiu: CYPE Ingenieros S.A.
- Format: FIEBDC-3/2016
- Programa: Generador de preus de la construcció. CYPE Ingenieros, S.A.
- Data: 13/06/2024
- Divisa: EUR
- Costos indirectes: 3 %
- IVA: 21 %

## D Demolicions

### DI Instal·lacions

#### DIO Contra incendis

**DIO102** m Desmuntatge de xarxa aèria de distribució d'aigua contra incendis.
Desmuntatge de xarxa aèria de distribució d'aigua per al proveïment dels equips d'extinció d'incendis, formada per canonada d'acer galvanitzat sense soldadura, unió roscada, amb mitjans manuals, sense deteriorar els elements constructius als quals pugui estar subjecta, i càrrega manual sobre camió o contenidor.
Inclou: Desmuntatge de l'element. Obturació de les conduccions connectades a l'element. Retirada i apilament del material desmuntat. Neteja de les restes de l'obra. Càrrega manual del material desmuntat i restes de l'obra sobre camió o contenidor.
Criteri d'amidament de projecte: Longitud mesurada segons documentació gràfica de Projecte.
Criteri de mesura d'obra: S'amidarà la longitud realment desmuntada segons especificacions de Projecte.

| Codi | Ut | Descripció | Rendiment | Preu | Import |
|---|---|---|---|---|---|
| mo008 | h | Oficial 1ª lampista. (mà d'obra) | 0.121 | 29.34 | 3.550 |
| mo107 | h | Ajudant lampista. (mà d'obra) | 0.121 | 25.25 | 3.055 |
| % | % | Costos directes complementaris | 2 % | 6.605 | 0.132 |
|  |  | Costos directes |  |  | 6.737 |

Residus:
- demolició: ruo170405 Ferro i acer. (component de residu); rendiment 2.2 kg; Codi LER 17 04 05; Massa de l'element 1 kg; Volum 0.000476 m3
