# Desmuntatge d'hidrant de columna

- Propietat de l'arxiu: CYPE Ingenieros S.A.
- Format: FIEBDC-3/2016
- Programa: Generador de preus de la construcció. CYPE Ingenieros, S.A.
- Data: 25/01/2025
- Divisa: EUR
- Costos indirectes: 3 %
- IVA: 21 %

## D Demolicions

### DI Instal·lacions

#### DIO Contra incendis

**DIO104** U Desmuntatge d'hidrant de columna.
Desmuntatge de hidrant de columna humida, amb mitjans manuals, sense deteriorar els elements constructius als quals pugui estar subjecte, i càrrega manual sobre camió o contenidor.
Criteri de valoració econòmica: El preu inclou el desmuntatge dels accessoris.
Inclou: Desmuntatge de l'element. Obturació de les conduccions connectades a l'element. Retirada i apilament del material desmuntat. Neteja de les restes de l'obra. Càrrega manual del material desmuntat i restes de l'obra sobre camió o contenidor.
Criteri d'amidament de projecte: Nombre d'unitats previstes, segons documentació gràfica de Projecte.
Criteri de mesura d'obra: S'amidarà el nombre d'unitats realment desmuntades segons especificacions de Projecte.

| Codi | Ut | Descripció | Rendiment | Preu | Import |
|---|---|---|---|---|---|
| mo008 | h | Oficial 1ª lampista. (mà d'obra) | 0.659 | 30.63 | 20.185 |
| mo107 | h | Ajudant lampista. (mà d'obra) | 0.659 | 26.36 | 17.371 |
| % | % | Costos directes complementaris | 2 % | 37.556 | 0.751 |
|  |  | Costos directes |  |  | 38.307 |

Residus:
- demolició: ruo170405 Ferro i acer. (component de residu); rendiment 67.5 kg; Codi LER 17 04 05; Massa de l'element 1 kg; Volum 0.000476 m3
- demolició: ruo170904 Residus barrejats de construcció i demolició diferents dels especificats en els codis 17 09 01, 17 09 02 i 17 09 03. (component de residu); rendiment 7.5 kg; Codi LER 17 09 04; Massa de l'element 1 kg; Volum 0.000667 m3
