# Desmuntatge de boca d'incendi equipada (BIE)

- Propietat de l'arxiu: CYPE Ingenieros S.A.
- Format: FIEBDC-3/2016
- Programa: Generador de preus de la construcció. CYPE Ingenieros, S.A.
- Data: 11/03/2024
- Divisa: EUR
- Costos indirectes: 3 %
- IVA: 21 %

## D Demolicions

### DI Instal·lacions

#### DIO Contra incendis

**DIO103** U Desmuntatge de boca d'incendi equipada (BIE).
Desmuntatge de boca d'incendi equipada (BIE) fixada en la superfície del parament, amb mitjans manuals, sense deteriorar els elements constructius als quals pugui estar subjecta, i càrrega manual sobre camió o contenidor.
Inclou: Desmuntatge de l'element. Obturació de les conduccions connectades a l'element. Retirada i apilament del material desmuntat. Neteja de les restes de l'obra. Càrrega manual del material desmuntat i restes de l'obra sobre camió o contenidor.
Criteri d'amidament de projecte: Nombre d'unitats previstes, segons documentació gràfica de Projecte.
Criteri de mesura d'obra: S'amidarà el nombre d'unitats realment desmuntades segons especificacions de Projecte.

| Codi | Ut | Descripció | Rendiment | Preu | Import |
|---|---|---|---|---|---|
| mo107 | h | Ajudant lampista. (mà d'obra) | 0.599 | 25.25 | 15.125 |
| % | % | Costos directes complementaris | 2 % | 15.125 | 0.303 |
|  |  | Costos directes |  |  | 15.428 |

Residus:
- demolició: ruo170202 Vidre. (component de residu); rendiment 2.925 kg; Codi LER 17 02 02; Massa de l'element 1 kg; Volum 0.001 m3
- demolició: ruo170405 Ferro i acer. (component de residu); rendiment 9.75 kg; Codi LER 17 04 05; Massa de l'element 1 kg; Volum 0.000476 m3
- demolició: ruo170904 Residus barrejats de construcció i demolició diferents dels especificats en els codis 17 09 01, 17 09 02 i 17 09 03. (component de residu); rendiment 6.825 kg; Codi LER 17 09 04; Massa de l'element 1 kg; Volum 0.000667 m3
