# Desmuntatge de punta de parallamps

- Propietat de l'arxiu: CYPE Ingenieros S.A.
- Format: FIEBDC-3/2016
- Programa: Generador de preus de la construcció. CYPE Ingenieros, S.A.
- Data: 11/03/2024
- Divisa: EUR
- Costos indirectes: 3 %
- IVA: 21 %

## D Demolicions

### DI Instal·lacions

#### DIP Protecció enfront al raig

**DIP010** U Desmuntatge de punta de parallamps.
Desmuntatge de punta de parallamps de 6 m d'altura, situada a coberta d'edifici de 20 m d'altura, seguint l'ordre dels treballs previstos en Projecte, amb mitjans manuals i mecànics, sense afectar a l'estabilitat dels elements constructius als quals pugui estar subjecta, i càrrega mecànica sobre camió o contenidor.
Criteri de valoració econòmica: El preu inclou el desmuntatge dels accessoris, dels suports i del sistema de conducció a terra.
Inclou: Desmuntatge de l'element. Retirada i apilament del material desmuntat. Neteja de les restes de l'obra. Càrrega mecànica del material desmuntat i restes de l'obra sobre camió o contenidor.
Criteri d'amidament de projecte: Nombre d'unitats previstes, segons documentació gràfica de Projecte.
Criteri de mesura d'obra: S'amidarà el nombre d'unitats realment desmuntades segons especificacions de Projecte.

| Codi | Ut | Descripció | Rendiment | Preu | Import |
|---|---|---|---|---|---|
| mo011 | h | Oficial 1ª muntador. (mà d'obra) | 2.638 | 29.34 | 77.399 |
| mo080 | h | Ajudant muntador. (mà d'obra) | 2.997 | 25.28 | 75.764 |
| % | % | Costos directes complementaris | 2 % | 153.163 | 3.063 |
|  |  | Costos directes |  |  | 156.226 |

Residus:
- demolició: ruo170407 Metalls mesclats. (component de residu); rendiment 65.682 kg; Codi LER 17 04 07; Massa de l'element 1 kg; Volum 0.000667 m3
- demolició: ruo170904 Residus barrejats de construcció i demolició diferents dels especificats en els codis 17 09 01, 17 09 02 i 17 09 03. (component de residu); rendiment 7.298 kg; Codi LER 17 09 04; Massa de l'element 1 kg; Volum 0.000667 m3
