# Demolició de conducte de ventilació

- Propietat de l'arxiu: CYPE Ingenieros S.A.
- Format: FIEBDC-3/2016
- Programa: Generador de preus de la construcció. CYPE Ingenieros, S.A.
- Data: 01/10/2024
- Divisa: EUR
- Costos indirectes: 3 %
- IVA: 21 %

## D Demolicions

### DI Instal·lacions

#### DIS Salubritat

**DIS070** m Demolició de conducte de ventilació.
Desmuntatge de conducte de ventilació metàl·lic, amb mitjans manuals, sense deteriorar els elements constructius contigus, i càrrega manual sobre camió o contenidor.
Criteri de valoració econòmica: El preu inclou el desmuntatge del material de subjecció, dels accessoris i de les peces especials i l'obturació de les conduccions connectades a l'element.
Inclou: Desmuntatge de l'element. Obturació de les conduccions connectades a l'element. Retirada i apilament del material desmuntat. Neteja de les restes de l'obra. Càrrega manual del material desmuntat i restes de l'obra sobre camió o contenidor.
Criteri d'amidament de projecte: Longitud mesurada en projecció horitzontal, segons documentació gràfica de Projecte.
Criteri de mesura d'obra: S'amidarà, en projecció horitzontal, la longitud realment enderrocada segons especificacions de Projecte.

| Codi | Ut | Descripció | Rendiment | Preu | Import |
|---|---|---|---|---|---|
| mo020 | h | Oficial 1ª construcció. (mà d'obra) | 0.15 | 28.42 | 4.263 |
| mo113 | h | Peó ordinari construcció. (mà d'obra) | 0.15 | 23.81 | 3.572 |
| % | % | Costos directes complementaris | 2 % | 7.835 | 0.157 |
|  |  | Costos directes |  |  | 7.992 |

Residus:
- demolició: ruo170405 Ferro i acer. (component de residu); rendiment 5 kg; Codi LER 17 04 05; Massa de l'element 1 kg; Volum 0.000476 m3
