# Demolició d'embornal

- Propietat de l'arxiu: CYPE Ingenieros S.A.
- Format: FIEBDC-3/2016
- Programa: Generador de preus de la construcció. CYPE Ingenieros, S.A.
- Data: 25/01/2025
- Divisa: EUR
- Costos indirectes: 3 %
- IVA: 21 %

## D Demolicions

### DI Instal·lacions

#### DIS Salubritat

**DIS012** U Demolició d'embornal.
Demolició d'embornal prefabricat de formigó, amb martell pneumàtic, sense deteriorar els col·lectors que poguessin enllaçar amb ell i condicionant els seus extrems, i càrrega manual sobre camió o contenidor.
Criteri de valoració econòmica: El preu inclou la demolició de la solera de suport.
Inclou: Demolició de l'element. Fragmentació dels enderrocs en peces manejables. Retirada i arreplegat de enderrocs. Neteja de les restes de l'obra. Càrrega manual d'enderrocs sobre camió o contenidor.
Criteri d'amidament de projecte: Nombre d'unitats previstes, segons documentació gràfica de Projecte.
Criteri de mesura d'obra: S'amidarà el nombre d'unitats realment enderrocades segons especificacions de Projecte.

| Codi | Ut | Descripció | Rendiment | Preu | Import |
|---|---|---|---|---|---|
| mq05mai030 | h | Martell pneumàtic. (maquinària) | 0.36 | 4.57 | 1.645 |
| mq05pdm110 | h | Compressor portàtil dièsel mitja pressió 10 m³/min. (maquinària) | 0.18 | 7.75 | 1.395 |
| mo112 | h | Peó especialitzat construcció. (mà d'obra) | 0.432 | 25.67 | 11.089 |
| mo113 | h | Peó ordinari construcció. (mà d'obra) | 0.216 | 24.86 | 5.370 |
| % | % | Costos directes complementaris | 2 % | 19.499 | 0.390 |
|  |  | Costos directes |  |  | 19.889 |

Residus:
- demolició: ruo170101 Formigó (formigons, morters i prefabricats). (component de residu); rendiment 110.4 kg; Codi LER 17 01 01; Massa de l'element 1 kg; Volum 0.000667 m3
- demolició: ruo170405 Ferro i acer. (component de residu); rendiment 12.5 kg; Codi LER 17 04 05; Massa de l'element 1 kg; Volum 0.000476 m3
- demolició: ruo010408 Residus de grava i roques triturades diferents dels esmentats en el codi 01 04 07. (component de residu); rendiment 529 kg; Codi LER 01 04 08; Massa de l'element 1 kg; Volum 0.000667 m3
