# Desmuntatge de muntacotxes

- Propietat de l'arxiu: CYPE Ingenieros S.A.
- Format: FIEBDC-3/2016
- Programa: Generador de preus de la construcció. CYPE Ingenieros, S.A.
- Data: 25/01/2025
- Divisa: EUR
- Costos indirectes: 3 %
- IVA: 21 %

## D Demolicions

### DI Instal·lacions

#### DIT Transport

**DIT020** U Desmuntatge de muntacotxes.
Desmuntatge de muntacotxes elèctric, per a 3 parades (6 m), compost de portes interiors, portes exteriors, ganxos de fixació, llums d'enllumenat del buit, passacables, grup tractor, amortidors de fossa, limitador de velocitat i paracaigudes, quadre i cable de maniobra, recorregut de guies i pistó, selector de desocupades, botonera de pis, xassís de cabina i contrapès i sistemes de seguretat; amb mitjans manuals, i càrrega manual sobre camió o contenidor.
Criteri de valoració econòmica: El preu inclou el desmuntatge de la instal·lació elèctrica.
Inclou: Desmuntatge de la instal·lació elèctrica. Desmuntatge de l'element. Retirada i apilament del material desmuntat. Neteja de les restes de l'obra. Càrrega manual del material desmuntat i restes de l'obra sobre camió o contenidor.
Criteri d'amidament de projecte: Nombre d'unitats previstes, segons documentació gràfica de Projecte.
Criteri de mesura d'obra: S'amidarà el nombre d'unitats realment desmuntades segons especificacions de Projecte.

| Codi | Ut | Descripció | Rendiment | Preu | Import |
|---|---|---|---|---|---|
| mo020 | h | Oficial 1ª construcció. (mà d'obra) | 31.136 | 29.67 | 923.805 |
| mo113 | h | Peó ordinari construcció. (mà d'obra) | 31.136 | 24.86 | 774.041 |
| mo018 | h | Oficial 1ª serraller. (mà d'obra) | 31.136 | 30.13 | 938.128 |
| mo059 | h | Ajudant serraller. (mà d'obra) | 31.136 | 26.48 | 824.481 |
| % | % | Costos directes complementaris | 2 % | 3460.455 | 69.209 |
|  |  | Costos directes |  |  | 3529.664 |

Residus:
- demolició: ruo170202 Vidre. (component de residu); rendiment 29 kg; Codi LER 17 02 02; Massa de l'element 1 kg; Volum 0.001 m3
- demolició: ruo170203 Plàstic. (component de residu); rendiment 290 kg; Codi LER 17 02 03; Massa de l'element 1 kg; Volum 0.001667 m3
- demolició: ruo170402 Alumini. (component de residu); rendiment 145 kg; Codi LER 17 04 02; Massa de l'element 1 kg; Volum 0.000667 m3
- demolició: ruo170405 Ferro i acer. (component de residu); rendiment 4930 kg; Codi LER 17 04 05; Massa de l'element 1 kg; Volum 0.000476 m3
- demolició: ruo170411 Cables diferents dels especificats en el codi 17 04 10. (component de residu); rendiment 17.4 kg; Codi LER 17 04 11; Massa de l'element 1 kg; Volum 0.000667 m3
- demolició: ruo170904 Residus barrejats de construcció i demolició diferents dels especificats en els codis 17 09 01, 17 09 02 i 17 09 03. (component de residu); rendiment 388.6 kg; Codi LER 17 09 04; Massa de l'element 1 kg; Volum 0.000667 m3
