# Desmuntatge de cúpula de claraboia

- Propietat de l'arxiu: CYPE Ingenieros S.A.
- Format: FIEBDC-3/2016
- Programa: Generador de preus de la construcció. CYPE Ingenieros, S.A.
- Data: 25/01/2025
- Divisa: EUR
- Costos indirectes: 3 %
- IVA: 21 %

## D Demolicions

### DQ Cobertes

#### DQL Lluernaris

**DQL011** U Desmuntatge de cúpula de claraboia.
Desmuntatge de cúpula de claraboia, de fins a 0,5 m² de superfície, amb mitjans manuals, sense afectar a l'estabilitat dels elements constructius contigus, i càrrega manual sobre camió o contenidor.
Inclou: Desmuntatge de l'element. Retirada i apilament del material desmuntat. Neteja de les restes de l'obra. Càrrega manual del material desmuntat i restes de l'obra sobre camió o contenidor.
Criteri d'amidament de projecte: Superfície mesurada segons documentació gràfica de Projecte.
Criteri de mesura d'obra: S'amidarà la superfície realment enderrocada segons especificacions de Projecte.

| Codi | Ut | Descripció | Rendiment | Preu | Import |
|---|---|---|---|---|---|
| mo113 | h | Peó ordinari construcció. (mà d'obra) | 0.432 | 24.86 | 10.740 |
| % | % | Costos directes complementaris | 2 % | 10.740 | 0.215 |
|  |  | Costos directes |  |  | 10.955 |

Residus:
- demolició: ruo170203 Plàstic. (component de residu); rendiment 4.015 kg; Codi LER 17 02 03; Massa de l'element 1 kg; Volum 0.001667 m3
