# Aixecat de paviment de fusta

- Propietat de l'arxiu: CYPE Ingenieros S.A.
- Format: FIEBDC-3/2016
- Programa: Generador de preus de la construcció. CYPE Ingenieros, S.A.
- Data: 25/01/2025
- Divisa: EUR
- Costos indirectes: 3 %
- IVA: 21 %

## D Demolicions

### DR Revestiments i extradossats

#### DRS Terres i paviments

**DRS040** m² Aixecat de paviment de fusta.
Aixecat de paviment existent a l'interior de l'edifici, d'empostissat tradicional de taules de fusta massissa, col·locades sobre llistons de fusta, amb mitjans manuals, sense deteriorar els elements constructius contigus, i càrrega manual sobre camió o contenidor.
Criteri de valoració econòmica: El preu no inclou la demolició de la base suport.
Inclou: Aixecat de l'element. Retirada i apilament del material aixecat. Neteja de les restes de l'obra. Càrrega manual del material aixecat i restes de l'obra sobre camió o contenidor.
Criteri d'amidament de projecte: Superfície mesurada segons documentació gràfica de Projecte.
Criteri de mesura d'obra: S'amidarà la superfície realment desmuntada segons especificacions de Projecte.

| Codi | Ut | Descripció | Rendiment | Preu | Import |
|---|---|---|---|---|---|
| mo112 | h | Peó especialitzat construcció. (mà d'obra) | 0.192 | 25.67 | 4.929 |
| mo113 | h | Peó ordinari construcció. (mà d'obra) | 0.24 | 24.86 | 5.966 |
| % | % | Costos directes complementaris | 2 % | 10.895 | 0.218 |
|  |  | Costos directes |  |  | 11.113 |

Residus:
- demolició: ruo170201 Fusta. (component de residu); rendiment 14.685 kg; Codi LER 17 02 01; Massa de l'element 1 kg; Volum 0.000909 m3
