# Aixecat de paviment laminat

- Propietat de l'arxiu: CYPE Ingenieros S.A.
- Format: FIEBDC-3/2016
- Programa: Generador de preus de la construcció. CYPE Ingenieros, S.A.
- Data: 25/01/2025
- Divisa: EUR
- Costos indirectes: 3 %
- IVA: 21 %

## D Demolicions

### DR Revestiments i extradossats

#### DRS Terres i paviments

**DRS050** m² Aixecat de paviment laminat.
Aixecat de paviment laminat existent a l'interior de l'edifici, de lamel·les acoblades amb cola, amb mitjans manuals, sense deteriorar els elements constructius contigus, i càrrega manual sobre camió o contenidor.
Criteri de valoració econòmica: El preu no inclou la demolició de la base suport.
Inclou: Aixecat de l'element. Retirada i apilament del material aixecat. Neteja de les restes de l'obra. Càrrega manual del material aixecat i restes de l'obra sobre camió o contenidor.
Criteri d'amidament de projecte: Superfície mesurada segons documentació gràfica de Projecte.
Criteri de mesura d'obra: S'amidarà la superfície realment desmuntada segons especificacions de Projecte.

| Codi | Ut | Descripció | Rendiment | Preu | Import |
|---|---|---|---|---|---|
| mo113 | h | Peó ordinari construcció. (mà d'obra) | 0.3 | 24.86 | 7.458 |
| % | % | Costos directes complementaris | 2 % | 7.458 | 0.149 |
|  |  | Costos directes |  |  | 7.607 |

Residus:
- demolició: ruo170201 Fusta. (component de residu); rendiment 4.94 kg; Codi LER 17 02 01; Massa de l'element 1 kg; Volum 0.000909 m3
- demolició: ruo170203 Plàstic. (component de residu); rendiment 2.94 kg; Codi LER 17 02 03; Massa de l'element 1 kg; Volum 0.001667 m3
