# Replà de xapa estampada en escala metàl·lica

- Propietat de l'arxiu: CYPE Ingenieros S.A.
- Format: FIEBDC-3/2016
- Programa: Generador de preus de la construcció. CYPE Ingenieros, S.A.
- Data: 11/03/2024
- Divisa: EUR
- Costos indirectes: 3 %
- IVA: 21 %

## E Estructures

### EA Acer

#### EAE Escales, passarel·les i plataformes de treball

**EAE130** m² Replà de xapa estampada en escala metàl·lica.
Replà de xapa llagrimada, tipus T, segons UNE-EN 10363, d'acer galvanitzat UNE-EN 10025 S235JR, de 3 mm de gruix nominal i de 5 mm de gruix total, massa nominal 26 kg/m² i 1 plec, amb unions soldades en obra.
Criteri de valoració econòmica: El preu inclou les soldadures.
Inclou: Replanteig. Col·locació i fixació del replà. Neteja final.
Criteri d'amidament de projecte: Superfície mesurada segons documentació gràfica de Projecte.
Criteri de mesura d'obra: Es mesurarà la superfície realment executada segons especificacions de Projecte.

| Codi | Ut | Descripció | Rendiment | Preu | Import |
|---|---|---|---|---|---|
| mt07res020aa | m² | Replà de xapa llagrimada, tipus T, segons UNE-EN 10363, d'acer galvanitzat UNE-EN 10025 S235JR, de 3 mm de gruix nominal i de 5 mm de gruix total, massa nominal 26 kg/m² i 1 plec. (material) | 1 | 89.4 | 89.400 |
| mq08sol020 | h | Equip i elements auxiliars per soldadura elèctrica. (maquinària) | 0.29 | 3.42 | 0.992 |
| mo047 | h | Oficial 1ª muntador d'estructura metàl·lica. (mà d'obra) | 0.348 | 28.39 | 9.880 |
| mo094 | h | Ajudant muntador d'estructura metàl·lica. (mà d'obra) | 0.348 | 25.25 | 8.787 |
| % | % | Costos directes complementaris | 2 % | 109.059 | 2.181 |
|  |  | Costos directes |  |  | 111.240 |

Residus:
- col·locació: mt07res020aa; factor de residu 0.0053

## Recursos

**mt07res020aa** m² Replà de xapa llagrimada
Dades tècniques: Cost energètic 655.700 MJ; Emissió de CO2 66.714 kg; Codi LER 17 04 05; Massa de l'element 26 kg; Volum 0.012381 m3
Residus:
- embalatge: re170203 Plàstic. (component de residu); rendiment 0.032 kg; Codi LER 17 02 03; Massa de l'element 1 kg; Volum 0.001667 m3
