# Placa d'ancoratge d'acer, amb perns soldats

- Propietat de l'arxiu: CYPE Ingenieros S.A.
- Format: FIEBDC-3/2016
- Programa: Generador de preus de la construcció. CYPE Ingenieros, S.A.
- Data: 06/06/2025
- Divisa: EUR
- Costos indirectes: 3 %
- IVA: 21 %

## E Estructures

### EA Acer

#### EAS Pilars

**EAS005** U Placa d'ancoratge d'acer, amb perns soldats.
Placa d'ancoratge d'acer UNE-EN 10025 S275JR en perfil pla, amb forat central bisellat, de 250x250 mm i espessor 12 mm, amb 4 perns soldats, d'acer corrugat UNE-EN 10080 B 500 S de 12 mm de diàmetre i 50 cm de longitud total.
Criteri de valoració econòmica: El preu inclou els talls, les escapçadures, la preparació de vores, les platines, les peces especials i els elements auxiliars de muntatge.
Inclou: Neteja i preparació del plànol de suport. Replanteig i marcat dels eixos. Col·locació i fixació provisional de la placa. Aplomat i anivellació.
Criteri d'amidament de projecte: Nombre d'unitats previstes, segons documentació gràfica de Projecte.
Criteri de mesura d'obra: Es mesurarà el nombre d'unitats realment executades segons especificacions de Projecte.

| Codi | Ut | Descripció | Rendiment | Preu | Import |
|---|---|---|---|---|---|
| mt07ala011k | kg | Platina d'acer laminat UNE-EN 10025 S275JR, per aplicacions estructurals. Treballada i muntada en taller, per a col·locar amb unions soldades en obra. (material) | 5.888 | 2.69 | 15.839 |
| mt07aco010c | kg | Ferralla elaborada en taller industrial amb acer en barres corrugades, UNE-EN 10080 B 500 S, de varis diàmetres. (material) | 1.775 | 1.6 | 2.840 |
| mq08sol020 | h | Equip i elements auxiliars per soldadura elèctrica. (maquinària) | 0.015 | 3.42 | 0.051 |
| mo047 | h | Oficial 1ª muntador d'estructura metàl·lica. (mà d'obra) | 0.356 | 29.64 | 10.552 |
| mo094 | h | Ajudant muntador d'estructura metàl·lica. (mà d'obra) | 0.356 | 26.36 | 9.384 |
| % | % | Costos directes complementaris | 2 % | 38.666 | 0.773 |
|  |  | Costos directes |  |  | 39.439 |

Residus:
- col·locació: mt07ala011k; factor de residu 0.0045
- col·locació: mt07aco010c Ferralla elaborada en taller industrial amb acer en barres corrugades, UNE-EN 10080 B 500 S, de varis diàmetres; factor de residu 0.0075

## Recursos

**mt07ala011k** kg Platina d'acer laminat UNE-EN 10025 S275JR
Dades tècniques: Cost energètic 14.060 MJ; Emissió de CO2 0.570 kg; Codi LER 17 04 05; Massa de l'element 1 kg; Volum 0.000476 m3

**mt07aco010c** kg Ferralla elaborada en taller industrial amb acer en barres corrugades, UNE-EN 10080 B 500 S, de varis diàmetres
Dades tècniques: Cost energètic 12.720 MJ; Emissió de CO2 0.530 kg; Codi LER 17 04 05; Massa de l'element 1 kg; Volum 0.000476 m3
