# Sistema estructural "Goujon-CRET" per a transmissió d'esforços tallants en junts de dilatació

- Propietat de l'arxiu: CYPE Ingenieros S.A.
- Format: FIEBDC-3/2016
- Programa: Generador de preus de la construcció. CYPE Ingenieros, S.A.
- Data: 06/12/2022
- Divisa: EUR
- Costos indirectes: 3 %
- IVA: 21 %

## E Estructures

### EH Formigó armat

#### EHJ Motlles, passadors i complements

**EHJ010** U Sistema estructural "Goujon-CRET" per a transmissió d'esforços tallants en junts de dilatació.
Passador per a transmissió d'esforços tallants entre elements estructurals de formigó armat, que permet moviment unidireccional als junts de dilatació, amb el sistema CRET "EDING APS", compost de passador Goujon CRET-10, "EDING APS", de 20 mm de diàmetre, d'acer inoxidable, classe 1.4401 segons UNE-EN 10088-1 i classe II de resistència a la corrosió segons SIA 179, dúctil, treballat en fred, amb límit elàstic 620 N/mm², amb una resistència a ruptura minorada de 28,77 kN, calculada conforme als criteris exposats en EOTA TR 065; i beina de lliscament unidireccional d'acer inoxidable, de 20 mm de diàmetre interior, CRET-J "EDING APS", fixada a l'encofrat.
Inclou: Replantejament i fixació de la beina a l'encofrat. Introducció del passador en la beina.
Criteri d'amidament de projecte: Nombre d'unitats previstes, segons documentació gràfica de Projecte.
Criteri de mesura d'obra: Es mesurarà el nombre d'unitats realment executades segons especificacions de Projecte.

| Codi | Ut | Descripció | Rendiment | Preu | Import |
|---|---|---|---|---|---|
| mt07aap020a | U | Passador Goujon CRET-10, "EDING APS", de 20 mm de diàmetre, d'acer inoxidable, classe 1.4401 segons UNE-EN 10088-1 i classe II de resistència a la corrosió segons SIA 179, dúctil, treballat en fred, amb límit elàstic 620 N/mm², que compleix amb les normes UNE-EN ISO 3651-1 i UNE-EN ISO 6892-1. (material) | 1 | 24.09 | 24.090 |
| mt07aap030a | U | Beina de lliscament unidireccional, CRET-J "EDING APS", de 20 mm de diàmetre interior, d'acer inoxidable, classe 1.4301 segons UNE-EN 10088-1, que compleix amb les normes UNE-EN ISO 3651-1 i UNE-EN ISO 6892-1. (material) | 1 | 10.68 | 10.680 |
| mo042 | h | Oficial 1ª estructurista. (mà d'obra) | 0.115 | 27.47 | 3.159 |
| mo089 | h | Ajudant estructurista. (mà d'obra) | 0.115 | 24.43 | 2.809 |
| % | % | Costos directes complementaris | 2 % | 40.738 | 0.815 |
|  |  | Costos directes |  |  | 41.553 |
