# Forjat d'entramat lleuger de fusta

- Propietat de l'arxiu: CYPE Ingenieros S.A.
- Format: FIEBDC-3/2016
- Programa: Generador de preus de la construcció. CYPE Ingenieros, S.A.
- Data: 11/03/2024
- Divisa: EUR
- Costos indirectes: 3 %
- IVA: 21 %

## E Estructures

### EM Fusta

#### EML Entramats lleugers

**EML030** m² Forjat d'entramat lleuger de fusta.
Forjat d'entramat lleuger de fusta, format per biguetes, jous i bigalots de fusta serrada de pi silvestre (Pinus sylvestris) procedent del Nord i Nord-est d'Europa amb certificat PEFC, de 48x148 mm de secció, classe resistent C24 segons UNE-EN 338 i UNE-EN 1912, qualitat estructural T2 segons INSTA 142; per a classe d'ús 1 segons UNE-EN 335, amb protecció davant d'agents biòtics que es correspon amb la classe de penetració NP1 segons UNE-EN 351-1, amb acabat raspallat; tallats i numerats en taller, muntats en obra amb claus, d'acer galvanitzat d'alta adherència.
Inclou: Replanteig i marcat d'eixos. Muntatge dels panells d'entramat lleuger de fusta. Col·locació i fixació provisional dels panells d'entramat lleuger de fusta. Anivellació. Execució de les unions. Fixació definitiva de l'entramat lleuger de fusta.
Criteri d'amidament de projecte: Superfície mesurada segons documentació gràfica de Projecte, sense deduir forats menors de 1 m² i deduint, en els buits de superfície major de 1 m², l'excés sobre 1 m².
Criteri de mesura d'obra: Es mesurarà la superfície realment executada segons especificacions de Projecte, sense deduir forats menors de 1 m² i deduint, en els buits de superfície major de 1 m², l'excés sobre 1 m².

| Codi | Ut | Descripció | Rendiment | Preu | Import |
|---|---|---|---|---|---|
| mt07mee609Jza | m³ | Conjunt d'elements estructurals per a forjat d'entramat lleuger de fusta, compost per biguetes, jous i bigalots de fusta serrada de pi silvestre (Pinus sylvestris) procedent del Nord i Nord-est d'Europa amb certificat PEFC, de 48x148 mm de secció, classe resistent C24 segons UNE-EN 338 i UNE-EN 1912, qualitat estructural T2 segons INSTA 142; per a classe d'ús 1 segons UNE-EN 335, amb protecció davant d'agents biòtics que es correspon amb la classe de penetració NP1 segons UNE-EN 351-1, amb acabat raspallat, tallats i numerats en taller, per a muntatge en obra. (material) | 0.019 | 1142.4 | 21.706 |
| mt07emr111l | U | Clau, de 6 mm de diàmetre i 100 mm de longitud, d'acer galvanitzat d'alta adherència. (material) | 4 | 0.37 | 1.480 |
| mo048 | h | Oficial 1ª muntador d'estructura de fusta. (mà d'obra) | 0.178 | 28.39 | 5.053 |
| mo095 | h | Ajudant muntador d'estructura de fusta. (mà d'obra) | 0.267 | 25.25 | 6.742 |
| % | % | Costos directes complementaris | 2 % | 34.981 | 0.700 |
|  |  | Costos directes |  |  | 35.681 |

Residus:
- col·locació: mt07mee609Jza; factor de residu 0.0015

## Recursos

**mt07mee609Jza** m³ Conjunt d'elements estructurals per a forjat d'entramat lleuger de fusta
Dades tècniques: Cost energètic 18794.675 MJ; Emissió de CO2 -554.208 kg; Codi LER 17 02 01; Massa de l'element 420 kg; Volum 0.381818 m3
Residus:
- embalatge: re170203 Plàstic. (component de residu); rendiment 0.04 kg; Codi LER 17 02 03; Massa de l'element 1 kg; Volum 0.001667 m3

**mt07emr111l** U Clau, de 6 mm de diàmetre i 100 mm de longitud, d'acer galvanitzat d'alta adherència
Dades tècniques: Cost energètic 4.647 MJ; Emissió de CO2 0.317 kg
Residus:
- embalatge: re150101 Envasos de paper i cartró. (component de residu); rendiment 0.09 kg; Codi LER 15 01 01; Massa de l'element 1 kg; Volum 0.001333 m3
- embalatge: re170203 Plàstic; rendiment 0.045 kg
