# Tauler estructural de fusta per a forjat, sobre estructura de fusta

- Propietat de l'arxiu: CYPE Ingenieros S.A.
- Format: FIEBDC-3/2016
- Programa: Generador de preus de la construcció. CYPE Ingenieros, S.A.
- Data: 25/01/2025
- Divisa: EUR
- Costos indirectes: 3 %
- IVA: 21 %

## E Estructures

### EM Fusta

#### EMT Panells i taulers estructurals

**EMT010** m² Tauler estructural de fusta per a forjat, sobre estructura de fusta.
Tauler estructural de partícules de fusta per a ús en ambient sec, tipus P4, segons UNE-EN 312, de 2400x900 mm i 30 mm de gruix, encadellat en els seus quatre cantells, fixat amb cargols de cap aixamfranat, d'acer al carboni, per a forjat, sobre estructura de fusta.
Criteri de valoració econòmica: El preu no inclou el paviment.
Inclou: Replanteig de les peces. Fixació dels taulers al suport base.
Criteri d'amidament de projecte: Superfície mesurada segons documentació gràfica de Projecte.
Criteri de mesura d'obra: Es mesurarà la superfície realment executada segons especificacions de Projecte.

| Codi | Ut | Descripció | Rendiment | Preu | Import |
|---|---|---|---|---|---|
| mt08eff020o | m² | Tauler estructural de partícules de fusta per a ús en ambient sec, tipus P4, segons UNE-EN 312, de 2400x900 mm i 30 mm de gruix, encadellat en els seus quatre cantells, Euroclasse D-s2, d0 de reacció al foc, segons UNE-EN 13501-1, classe E1 en emissió de formaldehid, segons UNE-EN 13986. (material) | 1.05 | 22.16 | 23.268 |
| mt07emr118lb | U | Cargol de cap aixamfranat, de 6 mm de diàmetre i 120 mm de longitud, d'acer al carboni, amb tractament superficial a base de resina epoxi, per a classes de servei 1, 2 i 3 segons UNE-EN 1995-1-1. (material) | 9 | 0.58 | 5.220 |
| mo048 | h | Oficial 1ª muntador d'estructura de fusta. (mà d'obra) | 0.191 | 29.64 | 5.661 |
| mo095 | h | Ajudant muntador d'estructura de fusta. (mà d'obra) | 0.191 | 26.36 | 5.035 |
| % | % | Costos directes complementaris | 2 % | 39.184 | 0.784 |
|  |  | Costos directes |  |  | 39.968 |

Residus:
- col·locació: mt08eff020o; factor de residu 0.0063
- col·locació: mt07emr118lb; factor de residu 0.00328571

## Recursos

**mt08eff020o** m² Tauler estructural de partícules de fusta per a ús en ambient sec
Dades tècniques: Cost energètic 645.429 MJ; Emissió de CO2 8.354 kg; Codi LER 17 02 01; Massa de l'element 19.5 kg; Volum 0.017727 m3
Residus:
- embalatge: re170203 Plàstic. (component de residu); rendiment 0.034 kg; Codi LER 17 02 03; Massa de l'element 1 kg; Volum 0.001667 m3

**mt07emr118lb** U Cargol de cap aixamfranat
Dades tècniques: Cost energètic 0.174 MJ; Emissió de CO2 0.010 kg; Codi LER 17 04 05; Massa de l'element 0.014 kg; Volum 0.000007 m3
Residus:
- embalatge: re150101 Envasos de paper i cartró. (component de residu); rendiment 0.001 kg; Codi LER 15 01 01; Massa de l'element 1 kg; Volum 0.001333 m3
