# Doble tauler estructural de fusta per a forjat, sobre estructura de fusta

- Propietat de l'arxiu: CYPE Ingenieros S.A.
- Format: FIEBDC-3/2016
- Programa: Generador de preus de la construcció. CYPE Ingenieros, S.A.
- Data: 13/06/2024
- Divisa: EUR
- Costos indirectes: 3 %
- IVA: 21 %

## E Estructures

### EM Fusta

#### EMT Panells i taulers estructurals

**EMT020** m² Doble tauler estructural de fusta per a forjat, sobre estructura de fusta.
Doble tauler estructural de fusta per a forjat, sobre estructura de fusta, compost per tauler inferior per a ús en ambient humit, tipus P5, segons UNE-EN 312, de 2500x1250 mm i 15 mm de gruix, amb vores cairejades; llistó de 60x40 mm de secció, de fusta de pinastre (Pinus pinaster), tractada en autoclau, amb classe d'ús 4, segons UNE-EN 335, acabat raspallat, amb humitat inferior al 20% i tauler superior per a ús en ambient sec, tipus P4, segons UNE-EN 312, de 2400x900 mm i 30 mm de gruix, encadellat en els seus quatre cantells. Col·locació en obra: amb cargols.
Criteri de valoració econòmica: El preu no inclou l'aïllament tèrmic ni el paviment.
Inclou: Replanteig de les peces. Fixació dels taulers al suport base. Fixació de les llates d'empostissar. Fixació dels taulers a les llates d'empostissar.
Criteri d'amidament de projecte: Superfície mesurada segons documentació gràfica de Projecte.
Criteri de mesura d'obra: Es mesurarà la superfície realment executada segons especificacions de Projecte.

| Codi | Ut | Descripció | Rendiment | Preu | Import |
|---|---|---|---|---|---|
| mt08eff040aa | m² | Tauler estructural de partícules de fusta per a ús en ambient humit, tipus P5, segons UNE-EN 312, de 2500x1250 mm i 15 mm de gruix, amb vores cairejades, Euroclasse D-s2, d0 de reacció al foc, segons UNE-EN 13501-1, classe E1 en emissió de formaldehid, segons UNE-EN 13986. (material) | 1.05 | 7.52 | 7.896 |
| mt07emr118kb | U | Cargol de cap aixamfranat, de 6 mm de diàmetre i 80 mm de longitud, d'acer al carboni, amb tractament superficial a base de resina epoxi, per a classes de servei 1, 2 i 3 segons UNE-EN 1995-1-1. (material) | 26 | 0.37 | 9.620 |
| mt18mva015d | m | Llistó de 60x40 mm de secció, de fusta de pinastre (Pinus pinaster), tractada en autoclau, amb classe d'ús 4, segons UNE-EN 335, acabat raspallat, amb humitat inferior al 20%. (material) | 2.5 | 2.55 | 6.375 |
| mt08eff020o | m² | Tauler estructural de partícules de fusta per a ús en ambient sec, tipus P4, segons UNE-EN 312, de 2400x900 mm i 30 mm de gruix, encadellat en els seus quatre cantells, Euroclasse D-s2, d0 de reacció al foc, segons UNE-EN 13501-1, classe E1 en emissió de formaldehid, segons UNE-EN 13986. (material) | 1.05 | 22.16 | 23.268 |
| mo048 | h | Oficial 1ª muntador d'estructura de fusta. (mà d'obra) | 0.383 | 28.39 | 10.873 |
| mo095 | h | Ajudant muntador d'estructura de fusta. (mà d'obra) | 0.383 | 25.25 | 9.671 |
| % | % | Costos directes complementaris | 2 % | 67.703 | 1.354 |
|  |  | Costos directes |  |  | 69.057 |

Residus:
- col·locació: mt08eff040aa; factor de residu 0.0117473
- col·locació: mt07emr118kb; factor de residu 0.00402299
- col·locació: mt18mva015d; factor de residu 0.013331
- col·locació: mt08eff020o; factor de residu 0.0063

## Recursos

**mt08eff040aa** m² Tauler estructural de partícules de fusta per a ús en ambient humit
Dades tècniques: Cost energètic 358.087 MJ; Emissió de CO2 4.657 kg; Codi LER 17 02 01; Massa de l'element 10.8 kg; Volum 0.009818 m3
Residus:
- embalatge: re170203 Plàstic. (component de residu); rendiment 0.025 kg; Codi LER 17 02 03; Massa de l'element 1 kg; Volum 0.001667 m3

**mt07emr118kb** U Cargol de cap aixamfranat
Dades tècniques: Cost energètic 0.106 MJ; Emissió de CO2 0.006 kg; Codi LER 17 04 05; Massa de l'element 0.0087 kg; Volum 0.000004 m3
Residus:
- embalatge: re150101 Envasos de paper i cartró. (component de residu); rendiment 0.001 kg; Codi LER 15 01 01; Massa de l'element 1 kg; Volum 0.001333 m3

**mt18mva015d** m Llistó de 60x40 mm de secció
Dades tècniques: Cost energètic 83.833 MJ; Emissió de CO2 -1.330 kg; Codi LER 17 02 01; Massa de l'element 1 kg; Volum 0.000909 m3
Residus:
- embalatge: re170203 Plàstic; rendiment 0.002 kg

**mt08eff020o** m² Tauler estructural de partícules de fusta per a ús en ambient sec
Dades tècniques: Cost energètic 645.429 MJ; Emissió de CO2 8.354 kg; Codi LER 17 02 01; Massa de l'element 19.5 kg; Volum 0.017727 m3
Residus:
- embalatge: re170203 Plàstic; rendiment 0.034 kg
