# Revestiment exterior de façana ventilada, amb peces de gran format de gres de porcellana

- Propietat de l'arxiu: CYPE Ingenieros S.A.
- Format: FIEBDC-3/2016
- Programa: Generador de preus de la construcció. CYPE Ingenieros, S.A.
- Data: 11/03/2024
- Divisa: EUR
- Costos indirectes: 3 %
- IVA: 21 %

## F Façanes i particions

### FA Façanes ventilades

#### FAG Revestiment exterior ceràmic

**FAG005** m² Revestiment exterior de façana ventilada, amb peces de gran format de gres de porcellana.
Revestiment exterior de façana ventilada, amb peces de gran format de gres porcellànic esmaltat, acabat polit, de 500x1000x10 mm, gamma mitja, capacitat d'absorció d'aigua E<0,5%, grup BIa, segons UNE-EN 14411; col·locació mitjançant el sistema d'ancoratge vist de grapa, sobre subestructura de suport regulable en les tres direccions, d'aliatge d'alumini EN AW-6063 T6. Inclús tirafons i ancoratges mecànics d'expansió d'acer inoxidable A2, per a la fixació de la subestructura suport.
Criteri de valoració econòmica: El preu no inclou l'aïllament tèrmic ni la resolució de punts singulars.
Inclou: Neteja i preparació de la superfície suport. Replanteig de les juntes de dilatació i draps de treball. Replanteig de l'especejament del revestiment i dels punts d'ancoratge de la subestructura suport. Muntatge de les esquadres. Fixació dels perfils verticals. Preparació del revestiment. Aplomat, anivellament i alineació del revestiment. Fixació definitiva del revestiment a la subestructura suport. Realització de tots els treballs necessaris per a la resolució dels buits. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt19abp100ypbb | m² | Peces de gran format de gres porcellànic esmaltat, acabat polit, de 500x1000x10 mm, gamma mitja, capacitat d'absorció d'aigua E<0,5%, grup BIa, segons UNE-EN 14411; amb el preu incrementat el 5% en concepte de peces especials per a la resolució de punts singulars. (material) | 1 | 27.33 | 27.330 |
| mt19pag020gpba | m² | Subestructura suport regulable en les tres direccions, per a la sustentació d'el revestiment exterior, amb peces de gran format de gres de porcellana, de 500x1000 mm i d'entre 8 i 10,5 mm d'espessor, mitjançant el sistema d'ancoratge vist de grapa, formada per: perfils verticals en C d'alumini extrudit d'aliatge 6063 amb tractament tèrmic T6, grapes amb ungla vista d'alumini extrudit d'aliatge 6063 amb tractament tèrmic T6, esquadres de càrrega i esquadres de recolzament de 60x40x100x4 mm, d'alumini extrudit d'aliatge 6063 amb tractament tèrmic T6; amb tirafons d'acer inoxidable A2 i tacs de niló per a la fixació dels perfils al full principal (fck>=150 kp/cm²) cada 1,50 m com a màxim i ancoratges mecànics d'expansió, d'acer inoxidable A2 per a la fixació dels perfils al forjat (aproximadament 3 m d'altura lliure). (material) | 1 | 16.75 | 16.750 |
| mo052 | h | Oficial 1ª muntador de sistemes de façanes prefabricades. (mà d'obra) | 0.959 | 29.34 | 28.137 |
| mo099 | h | Ajudant muntador de sistemes de façanes prefabricades. (mà d'obra) | 0.959 | 25.28 | 24.244 |
| % | % | Costos directes complementaris | 2 % | 96.461 | 1.929 |
|  |  | Costos directes |  |  | 98.390 |

Residus:
- col·locació: mt19abp100ypbb; factor de residu 0.0317816
- col·locació: mt19pag020gpba; factor de residu 0.0411563

## Recursos

**mt19abp100ypbb** m² Peces de gran format de gres porcellànic esmaltat
Dades tècniques: Cost energètic 269.388 MJ; Emissió de CO2 13.223 kg; Codi LER 17 01 03; Massa de l'element 23 kg; Volum 0.0184 m3
Residus:
- embalatge: re150101 Envasos de paper i cartró. (component de residu); rendiment 0.188 kg; Codi LER 15 01 01; Massa de l'element 1 kg; Volum 0.001333 m3
- embalatge: re170201 Fusta. (component de residu); rendiment 0.025 kg; Codi LER 17 02 01; Massa de l'element 1 kg; Volum 0.000909 m3

**mt19pag020gpba** m² Subestructura suport regulable en les tres direccions
Dades tècniques: Cost energètic 337.497 MJ; Emissió de CO2 24.802 kg; Codi LER 17 04 02; Massa de l'element 3 kg; Volum 0.002 m3
Residus:
- embalatge: re170203 Plàstic. (component de residu); rendiment 0.017 kg; Codi LER 17 02 03; Massa de l'element 1 kg; Volum 0.001667 m3
