# Revestiment exterior de façana ventilada, de lamel·les de fusta

- Propietat de l'arxiu: CYPE Ingenieros S.A.
- Format: FIEBDC-3/2016
- Programa: Generador de preus de la construcció. CYPE Ingenieros, S.A.
- Data: 06/06/2025
- Divisa: EUR
- Costos indirectes: 3 %
- IVA: 21 %

## F Façanes i particions

### FA Façanes ventilades

#### FAZ Revestiment exterior de lamel·les o llistons de fusta

**FAZ010** m² Revestiment exterior de façana ventilada, de lamel·les de fusta.
Revestiment exterior de façana ventilada, de lamel·les de fusta massissa de pi silvestre (Pinus sylvestris) procedent d'Espanya, tractada en autoclau, de secció rectangular, amb les vores encadellades, de 3000x80x22 mm, amb classe d'ús 3.1, segons UNE-EN 335; col·locació en posició horitzontal amb cargols, sobre subestructura de suport formada per llistó de 46x46 mm de secció, de fusta de pinastre (Pinus pinaster), tractada en autoclau, amb classe d'ús 4, segons UNE-EN 335, amb una separació de 600 mm, fixades a suport de fusta amb cargols d'acer al carboni. Inclús cinta autoadhesiva, d'escuma de polietilè de cel·les tancades.
Criteri de valoració econòmica: El preu no inclou l'aïllament tèrmic.
Inclou: Neteja i preparació de la superfície suport. Replanteig de les juntes de dilatació i draps de treball. Replanteig sobre el parament de les llates d'empostissar. Col·locació i fixació de les llates. Preparació del revestiment. Aplomat, anivellament i alineació del revestiment. Fixació de les lamel·les a les llates. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt07mee203fA | m | Llistó de 46x46 mm de secció, de fusta de pinastre (Pinus pinaster), tractada en autoclau, amb classe d'ús 4, segons UNE-EN 335, acabat raspallat, amb humitat inferior al 20%. (material) | 1.7 | 2.25 | 3.825 |
| mt15pdr070a | m | Cinta autoadhesiva, d'escuma de polietilè de cel·les tancades, amb adhesiu acrílic sense dissolvents, de 3 mm d'espessor i 50 mm d'amplada, rang de temperatura de treball de -30 a 80°C, per a aplicar en interiors i exteriors, per al segellat dels orificis formats en el clavat d'elements de fusta, subministrada en rotllos de 30 m de longitud. (material) | 1.7 | 0.8 | 1.360 |
| mt07emr411ad | U | Cargol de 5 mm de diàmetre i 80 mm de longitud, d'acer al carboni, per a ús exterior. (material) | 27 | 0.13 | 3.510 |
| mt22bar020ccb | m² | Lamel·les de fusta massissa de pi silvestre (Pinus sylvestris) procedent d'Espanya, tractada en autoclau, de secció rectangular, amb les vores encadellades, de 3000x80x22 mm, amb classe d'ús 3.1, segons UNE-EN 335; amb el preu incrementat el 5% en concepte de peces especials per a la resolució de punts singulars. Tall en taller, per a muntatge en obra. (material) | 1.05 | 33.37 | 35.039 |
| mo011 | h | Oficial 1ª muntador. (mà d'obra) | 0.944 | 30.63 | 28.915 |
| mo080 | h | Ajudant muntador. (mà d'obra) | 0.944 | 26.39 | 24.912 |
| % | % | Costos directes complementaris | 2 % | 97.561 | 1.951 |
|  |  | Costos directes |  |  | 99.512 |

Residus:
- col·locació: mt07mee203fA; factor de residu 0.0135375
- col·locació: mt15pdr070a; factor de residu 0.044
- col·locació: mt07emr411ad Cargol de 5 mm de diàmetre i 80 mm de longitud, d'acer al carboni, per a ús exterior; factor de residu 0.00492537
- col·locació: mt22bar020ccb; factor de residu 0.00836813

## Recursos

**mt07mee203fA** m Llistó de 46x46 mm de secció
Dades tècniques: Cost energètic 73.795 MJ; Emissió de CO2 -1.169 kg; Codi LER 17 02 01; Massa de l'element 0.88 kg; Volum 0.0008 m3
Residus:
- embalatge: re170203 Plàstic. (component de residu); rendiment 0.002 kg; Codi LER 17 02 03; Massa de l'element 1 kg; Volum 0.001667 m3

**mt15pdr070a** m Cinta autoadhesiva
Dades tècniques: Cost energètic 6.119 MJ; Emissió de CO2 -0.050 kg; Codi LER 17 02 03; Massa de l'element 0.005 kg; Volum 0.000008 m3
Residus:
- embalatge: re170201 Fusta. (component de residu); rendiment 0.04 kg; Codi LER 17 02 01; Massa de l'element 1 kg; Volum 0.000909 m3

**mt07emr411ad** U Cargol de 5 mm de diàmetre i 80 mm de longitud, d'acer al carboni, per a ús exterior
Dades tècniques: Cost energètic 0.097 MJ; Emissió de CO2 0.005 kg; Codi LER 17 04 05; Massa de l'element 0.0067 kg; Volum 0.000003 m3
Residus:
- embalatge: re150101 Envasos de paper i cartró. (component de residu); rendiment 0.001 kg; Codi LER 15 01 01; Massa de l'element 1 kg; Volum 0.001333 m3

**mt22bar020ccb** m² Lamel·les de fusta massissa de pi silvestre (Pinus sylvestris) procedent d'Espanya
Dades tècniques: Cost energètic 882.793 MJ; Emissió de CO2 -13.893 kg; Codi LER 17 02 01; Massa de l'element 10.51 kg; Volum 0.009555 m3
Residus:
- embalatge: re170203 Plàstic; rendiment 0.04 kg
