# Envà de plaques de guix natural (GRG). Sistema ATT "EL ALTERÓN"

- Propietat de l'arxiu: CYPE Ingenieros S.A.
- Format: FIEBDC-3/2016
- Programa: Generador de preus de la construcció. CYPE Ingenieros, S.A.
- Data: 06/12/2022
- Divisa: EUR
- Costos indirectes: 3 %
- IVA: 21 %

## F Façanes i particions

### FB Envà d'entramat autoportant

#### FBN De plaques de guix natural

**FBN019** m² Envà de plaques de guix natural (GRG). Sistema ATT "EL ALTERÓN".
Envà senzill sistema ATT "EL ALTERÓN" (15+49+15)/400 (49) (2 ATT Basic), de 64 mm de gruix total, amb nivell de qualitat de l'acabat Q2, format per una estructura simple de perfils de xapa d'acer galvanitzat de 49 mm d'amplada, a base de muntants (elements verticals) separats 400 mm entre si, amb disposició normal "N" i canals (elements horitzontals), a la què es cargolen dues plaques en total (una placa tipus ATT Basic en cada cara, de 15 mm d'espessor cada placa). Inclús banda acústica; fixacions per a l'ancoratge de canals i muntants metàl·lics; cargols per a la fixació de les plaques i pasta i cinta per al tractament de junts.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pna080f | m | Banda estanca autoadhesiva, ATT "EL ALTERÓN", d'escuma de polietilè reticulat de cel·les tancades, de 50 mm d'amplada; per a l'estanquitat de la base i l'aïllament acústic del perímetre en envans i extradossats de plaques. (material) | 0.8 | 0.27 | 0.216 |
| mt12pna050p | m | Canal 50 "EL ALTERÓN", de perfil d'acer galvanitzat Z1 (Z140), fabricat mitjançant laminació en fred, 50x35 mm de secció i 0,6 mm de gruix, segons UNE-EN 14195. (material) | 0.8 | 1.69 | 1.352 |
| mt12pna060p | m | Montante 49 "EL ALTERÓN", de perfil d'acer galvanitzat Z1 (Z140), fabricat mitjançant laminació en fred, 49x50 mm de secció i 0,6 mm de gruix, segons UNE-EN 14195. (material) | 3 | 2.29 | 6.870 |
| mt12pna025d | U | Fixació composta per tac i cargol de cap aixamfranat, de 5x30 mm, "EL ALTERÓN". (material) | 2 | 0.08 | 0.160 |
| mt12pna010gb | m² | Placa de guix natural (GRG), sense cartró, estàndard / UNE-EN 13815 - 600 / 1200 / 15 / amb les vores longitudinals desiguals, ATT Basic "EL ALTERÓN", formada per una ànima de guix d'origen natural reforçada per la inclusió en la massa de fibra de vidre; Euroclasse A1 de reacció al foc, segons UNE-EN 13501-1. (material) | 2.04 | 5.78 | 11.791 |
| mt12pna020k | U | Cargol autoperforant ATT PP 25 "EL ALTERÓN", amb cap de trompeta, de 25 mm de longitud, per a instal·lació de plaques de guix natural (GRG) sobre perfils de gruix inferior a 6 mm. (material) | 36 | 0.02 | 0.720 |
| mt12pna030zn | kg | Pasta de segellament ATT Hidro 60 MIN "EL ALTERÓN", d'enduriment normal (60 minuts), amb additiu hidròfug; per a aplicació manual o mecànica sense cinta de segellament. (material) | 0.22 | 2.1 | 0.462 |
| mt12pna040c | U | Cartutx de 300 cm³ de massilla monocomponent ATT "EL ALTERÓN"; per al segellat de trobades perimetrals. (material) | 0.067 | 3.94 | 0.264 |
| mo053 | h | Oficial 1ª muntador de prefabricats interiors. (mà d'obra) | 0.341 | 28.39 | 9.681 |
| mo100 | h | Ajudant muntador de prefabricats interiors. (mà d'obra) | 0.341 | 24.46 | 8.341 |
| % | % | Costos directes complementaris | 2 % | 39.857 | 0.797 |
|  |  | Costos directes |  |  | 40.654 |

Residus:
- col·locació: mt12pna080f; factor de residu 0.06
- col·locació: mt12pna050p; factor de residu 0.0352067
- col·locació: mt12pna060p; factor de residu 0.0316763
- col·locació: mt12pna020k; factor de residu 0.01
- col·locació: mt12pna030zn; factor de residu 0.03

## Recursos

**mt12pna080f** m Banda estanca autoadhesiva
Dades tècniques: Cost energètic 1.536 MJ; Emissió de CO2 0.056 kg; Codi LER 17 06 04; Massa de l'element 0.0105 kg; Volum 0.000018 m3
Residus:
- embalatge: re170203 Plàstic. (component de residu); rendiment 0.001 kg; Codi LER 17 02 03; Massa de l'element 1 kg; Volum 0.001667 m3

**mt12pna050p** m Canal 50 "EL ALTERÓN"
Dades tècniques: Cost energètic 80.066 MJ; Emissió de CO2 2.456 kg; Codi LER 17 04 05; Massa de l'element 0.6 kg; Volum 0.000286 m3
Residus:
- embalatge: re170203 Plàstic; rendiment 0.005 kg

**mt12pna060p** m Montante 49 "EL ALTERÓN"
Dades tècniques: Cost energètic 78.791 MJ; Emissió de CO2 2.418 kg; Codi LER 17 04 05; Massa de l'element 0.59 kg; Volum 0.000281 m3
Residus:
- embalatge: re170203 Plàstic; rendiment 0.006 kg

**mt12pna020k** U Cargol autoperforant ATT PP 25 "EL ALTERÓN"
Dades tècniques: Cost energètic 0.015 MJ; Emissió de CO2 0.002 kg; Codi LER 17 04 05; Massa de l'element 0.0015 kg
Residus:
- embalatge: re150101 Envasos de paper i cartró. (component de residu); rendiment 0.001 kg; Codi LER 15 01 01; Massa de l'element 1 kg; Volum 0.001333 m3

**mt12pna030zn** kg Pasta de segellament ATT Hidro 60 MIN "EL ALTERÓN"
Dades tècniques: Cost energètic 10.573 MJ; Emissió de CO2 0.435 kg; Codi LER 17 08 02; Massa de l'element 1 kg; Volum 0.001 m3
Residus:
- embalatge: re170203 Plàstic; rendiment 0.028 kg
