# Envà de plaques de guix laminat, de seguretat. Sistema "KNAUF"

- Propietat de l'arxiu: CYPE Ingenieros S.A.
- Format: FIEBDC-3/2016
- Programa: Generador de preus de la construcció. CYPE Ingenieros, S.A.
- Data: 11/03/2024
- Divisa: EUR
- Costos indirectes: 3 %
- IVA: 21 %

## F Façanes i particions

### FB Envà d'entramat autoportant

#### FBY De plaques de guix laminat

**FBY018** m² Envà de plaques de guix laminat, de seguretat. Sistema "KNAUF".
Envà múltiple W118.es "KNAUF" (12,5+12,5+12,5+100+12,5+12,5+12,5)/300 (100) (6 Standard (A)), de seguretat, de 175 mm de gruix total, amb nivell de qualitat de l'acabat Q2, format per una estructura simple de perfils de xapa d'acer galvanitzat de 100 mm d'amplada, a base de muntants (elements verticals) separats 300 mm entre si, amb disposició normal "N" i canals (elements horitzontals), a la què es cargolen sis plaques en total (tres plaques tipus Standard (A) en cada cara, de 12,5 mm d'espessor cada placa). Inclús banda acústica de dilatació autoadhesiva "KNAUF"; ancoratges de canals i muntants metàl·lics; cargols per a la fixació de les plaques i pasta de segellament Jointfiller 24H "KNAUF", cinta microperforada de paper "KNAUF".
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020d | m | Banda acústica de dilatació, autoadhesiva, d'escuma de poliuretà de cel·les tancades "KNAUF", de 3,2 mm d'espessor i 95 mm d'amplada, resistència tèrmica 0,10 m²K/W, conductivitat tèrmica 0,032 W/(mK). (material) | 1.2 | 0.46 | 0.552 |
| mt12pfk020e | m | Canal 100/35 "KNAUF" d'acer galvanitzat, segons UNE-EN 14195. (material) | 0.7 | 2.57 | 1.799 |
| mt12pfk010e | m | Muntant 100/40 "KNAUF" d'acer galvanitzat, segons UNE-EN 14195. (material) | 2.75 | 3.03 | 8.333 |
| mt12ppk010aa | m² | Placa de guix laminat A / UNE-EN 520 - 1200 / longitud / 12,5 / amb les vores longitudinals afinades, Standard "KNAUF"; Euroclasse A2-s1, d0 de reacció al foc, segons UNE-EN 13501-1. (material) | 6.3 | 4.13 | 26.019 |
| mt12plp205a | m² | Xapa d'acer galvanitzat, de 0,6 mm d'espessor. (material) | 4.4 | 51.71 | 227.524 |
| mt12ptk010cc | U | Cargol autoperforant TN "KNAUF" 3,5x25. (material) | 17 | 0.01 | 0.170 |
| mt12ptk010ce | U | Cargol autoperforant TN "KNAUF" 3,5x35. (material) | 23 | 0.01 | 0.230 |
| mt12ptk010cg | U | Cargol autoperforant TN "KNAUF" 3,9x55. (material) | 38 | 0.03 | 1.140 |
| mt12psg220 | U | Fixació composta per tac i cargol 5x27. (material) | 1.6 | 0.06 | 0.096 |
| mt12pik010e | kg | Pasta de segellament Jointfiller 24H "KNAUF", Euroclasse A2-s1, d0 de reacció al foc, segons UNE-EN 13501-1, rang de temperatura de treball de 5 a 30°C, per a aplicació manual amb cinta de segellament, segons UNE-EN 13963. (material) | 2.828 | 0.93 | 2.630 |
| mt12pck010a | m | Cinta microperforada de paper "KNAUF" de 50 mm d'amplada, segons UNE-EN 13963. (material) | 3.2 | 0.04 | 0.128 |
| mt12pck010d | m | Cinta de paper amb reforç metàl·lic "KNAUF" de 52 mm d'amplada, segons UNE-EN 14353. (material) | 0.3 | 0.42 | 0.126 |
| mo053 | h | Oficial 1ª muntador de prefabricats interiors. (mà d'obra) | 0.477 | 29.34 | 13.995 |
| mo100 | h | Ajudant muntador de prefabricats interiors. (mà d'obra) | 0.477 | 25.28 | 12.059 |
| % | % | Costos directes complementaris | 2 % | 294.801 | 5.896 |
|  |  | Costos directes |  |  | 300.697 |

Residus:
- col·locació: mt12pck020d; factor de residu 0.06
- col·locació: mt12pfk020e Canal 100/35 "KNAUF" d'acer galvanitzat, segons UNE-EN 14195; factor de residu 0.013757
- col·locació: mt12pfk010e Muntant 100/40 "KNAUF" d'acer galvanitzat, segons UNE-EN 14195; factor de residu 0.011931
- col·locació: mt12ppk010aa; factor de residu 0.018
- col·locació: mt12plp205a Xapa d'acer galvanitzat, de 0,6 mm d'espessor; factor de residu 0.0053
- col·locació: mt12ptk010cc Cargol autoperforant TN "KNAUF" 3,5x25; factor de residu 0.00533333
- col·locació: mt12ptk010ce Cargol autoperforant TN "KNAUF" 3,5x35; factor de residu 0.00526316
- col·locació: mt12ptk010cg Cargol autoperforant TN "KNAUF" 3,9x55; factor de residu 0.00518519
- col·locació: mt12pik010e; factor de residu 0.03
- col·locació: mt12pck010a Cinta microperforada de paper "KNAUF" de 50 mm d'amplada, segons UNE-EN 13963; factor de residu 0.0440299
- col·locació: mt12pck010d Cinta de paper amb reforç metàl·lic "KNAUF" de 52 mm d'amplada, segons UNE-EN 14353; factor de residu 0.044

## Recursos

**mt12pck020d** m Banda acústica de dilatació
Dades tècniques: Cost energètic 3.168 MJ; Emissió de CO2 0.154 kg; Codi LER 17 06 04; Massa de l'element 0.0213 kg; Volum 0.000036 m3
Residus:
- embalatge: re170203 Plàstic. (component de residu); rendiment 0.001 kg; Codi LER 17 02 03; Massa de l'element 1 kg; Volum 0.001667 m3

**mt12pfk020e** m Canal 100/35 "KNAUF" d'acer galvanitzat, segons UNE-EN 14195
Dades tècniques: Cost energètic 133.173 MJ; Emissió de CO2 4.079 kg; Codi LER 17 04 05; Massa de l'element 1 kg; Volum 0.000476 m3
Residus:
- embalatge: re170203 Plàstic; rendiment 0.006 kg

**mt12pfk010e** m Muntant 100/40 "KNAUF" d'acer galvanitzat, segons UNE-EN 14195
Dades tècniques: Cost energètic 133.212 MJ; Emissió de CO2 4.081 kg; Codi LER 17 04 05; Massa de l'element 1 kg; Volum 0.000476 m3
Residus:
- embalatge: re170203 Plàstic; rendiment 0.007 kg

**mt12ppk010aa** m² Placa de guix laminat A / UNE-EN 520 - 1200 / longitud / 12,5 / amb les vores longitudinals afinades
Dades tècniques: Cost energètic 27.495 MJ; Emissió de CO2 1.302 kg; Codi LER 17 08 02; Massa de l'element 8.02 kg; Volum 0.00802 m3
Residus:
- embalatge: re170203 Plàstic; rendiment 0.004 kg

**mt12plp205a** m² Xapa d'acer galvanitzat, de 0,6 mm d'espessor
Dades tècniques: Cost energètic 940.441 MJ; Emissió de CO2 28.787 kg; Codi LER 17 04 05; Massa de l'element 7.07 kg; Volum 0.003367 m3
Residus:
- embalatge: re170203 Plàstic; rendiment 0.032 kg

**mt12ptk010cc** U Cargol autoperforant TN "KNAUF" 3,5x25
Dades tècniques: Cost energètic 0.015 MJ; Emissió de CO2 0.002 kg; Codi LER 17 04 05; Massa de l'element 0.0015 kg
Residus:
- embalatge: re150101 Envasos de paper i cartró. (component de residu); rendiment 0.001 kg; Codi LER 15 01 01; Massa de l'element 1 kg; Volum 0.001333 m3

**mt12ptk010ce** U Cargol autoperforant TN "KNAUF" 3,5x35
Dades tècniques: Cost energètic 0.019 MJ; Emissió de CO2 0.002 kg; Codi LER 17 04 05; Massa de l'element 0.0019 kg
Residus:
- embalatge: re150101 Envasos de paper i cartró; rendiment 0.001 kg

**mt12ptk010cg** U Cargol autoperforant TN "KNAUF" 3,9x55
Dades tècniques: Cost energètic 0.027 MJ; Emissió de CO2 0.002 kg; Codi LER 17 04 05; Massa de l'element 0.0027 kg; Volum 0.000001 m3
Residus:
- embalatge: re150101 Envasos de paper i cartró; rendiment 0.001 kg

**mt12pik010e** kg Pasta de segellament Jointfiller 24H "KNAUF"
Dades tècniques: Cost energètic 12.798 MJ; Emissió de CO2 0.436 kg; Codi LER 17 08 02; Massa de l'element 1 kg; Volum 0.001 m3
Residus:
- embalatge: re170203 Plàstic; rendiment 0.02 kg

**mt12pck010a** m Cinta microperforada de paper "KNAUF" de 50 mm d'amplada, segons UNE-EN 13963
Dades tècniques: Cost energètic 0.004 MJ; Emissió de CO2 0.006 kg; Codi LER 20 01 01; Massa de l'element 0.0067 kg; Volum 0.000009 m3

**mt12pck010d** m Cinta de paper amb reforç metàl·lic "KNAUF" de 52 mm d'amplada, segons UNE-EN 14353
Dades tècniques: Cost energètic 4.511 MJ; Emissió de CO2 0.348 kg; Codi LER 20 01 01; Massa de l'element 0.06 kg; Volum 0.00008 m3
