# Envà de plaques de guix laminat, per a tancament de buit d'ascensor. Sistema "PLACO"

- Propietat de l'arxiu: CYPE Ingenieros S.A.
- Format: FIEBDC-3/2016
- Programa: Generador de preus de la construcció. CYPE Ingenieros, S.A.
- Data: 11/03/2024
- Divisa: EUR
- Costos indirectes: 3 %
- IVA: 21 %

## F Façanes i particions

### FB Envà d'entramat autoportant

#### FBY De plaques de guix laminat

**FBY080** m² Envà de plaques de guix laminat, per a tancament de buit d'ascensor. Sistema "PLACO".
Tancament de buit d'ascensor mitjançant el sistema Shaftwall EI 120 "PLACO" d'envà múltiple, amb una resistència al foc de 120 minuts, de 4,50 m d'altura màxima i 105 mm de gruix total, amb nivell de qualitat de l'acabat estàndard (Q2), format per una estructura simple, de perfils de xapa d'acer galvanitzat de 60 mm d'amplada, a base de canals (elements horitzontals) 62SC55, 62C50 i 62J70, muntants (elements verticals) 60I70, separats 600 mm entre si i perfils de fixació G102, a la què es cargolen quatre plaques en total una placa Coreboard en una cara i tres plaques tallafocs (PPF) en l'altra cara. Inclús banda tallafocs Firestrip; fixacions per a l'ancoratge de canals i muntants metàl·lics; segellador Sealant; cargols per a la fixació de les plaques; cinta de paper amb reforç metàl·lic "PLACO" i pasta i cinta per al tractament de junts.
Criteri de valoració econòmica: El preu inclou la resolució de trobades i punts singulars, però no inclou l'aïllament a col·locar entre els muntants.
Inclou: Replanteig i traçat en el forjat inferior i en el superior dels envans a realitzar. Col·locació i fixació de les canals. Col·locació i fixació dels muntants sobre els elements horitzontals. Tall de les plaques. Muntatge de la placa interior. Col·locació, sobre els muntants, dels perfils de fixació. Col·locació de reforços locals. Aplicació de segellador sobre el perímetre de l'estructura. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12sap020a | m | Canal de perfil d'acer galvanitzat, 60SC55 "PLACO", fabricat mitjançant laminació en fred, 60x30 mm de secció i 0,6 mm de gruix, segons UNE-EN 14195. (material) | 0.51 | 2.61 | 1.331 |
| mt12sap020b | m | Canal de perfil d'acer galvanitzat, 62C50 "PLACO", fabricat mitjançant laminació en fred, 60x30 mm de secció i 0,5 mm de gruix, segons UNE-EN 14195. (material) | 0.26 | 2.31 | 0.601 |
| mt12sap020c | m | Canal de perfil d'acer galvanitzat, 62JC70 "PLACO", fabricat mitjançant laminació en fred, 62x70 mm de secció i 0,7 mm de gruix, segons UNE-EN 14195. (material) | 0.26 | 4.93 | 1.282 |
| mt12sap030a | m | Muntant de perfil d'acer galvanitzat, 60I70 "PLACO", fabricat mitjançant laminació en fred, 60x38 mm de secció i 0,7 mm de gruix, segons UNE-EN 14195. (material) | 1.58 | 5.13 | 8.105 |
| mt12plj040a | m | Banda tallafocs Firestrip "PLACO", subministrada en rotllos de 3,6 m de longitud. (material) | 1.03 | 3.65 | 3.760 |
| mt12sap010a | m² | Placa de guix laminat DFH1 / UNE-EN 520 - 600 / 3000 / 19 / amb les vores longitudinals quadrades, Coreboard "PLACO", formada per una ànima de guix d'origen natural embotida i íntimament lligada a dues làmines de cartró fort. (material) | 1.1 | 20.02 | 22.022 |
| mt12sap040a | m | Perfil de fixació d'acer galvanitzat, G102 "PLACO", fabricat mitjançant laminació en fred, 35x15 mm de secció i 0,4 mm de gruix, segons UNE-EN 14195. (material) | 3.5 | 1.11 | 3.885 |
| mt12sap050a | m | Perfil angular d'acer galvanitzat, GA3 "PLACO", fabricat mitjançant laminació en fred, 32x19 mm de secció i 0,7 mm de gruix, segons UNE-EN 14195. (material) | 0.26 | 1.91 | 0.497 |
| mt12sap060a | U | Cartutx de 600 cm³ de segellador, Sealant "PLACO", per al segellat de trobades dels perfils amb els paraments. (material) | 0.06 | 9.21 | 0.553 |
| mt12plk010gfocd | m² | Placa de guix laminat DF / UNE-EN 520 - 1200 / 2500 / 15 / amb les vores longitudinals afinades, Placoflam PPF 15 "PLACO", formada per una ànima de guix d'origen natural embotida i íntimament lligada a dues làmines de cartró fort, reforçada per la inclusió en la massa de fibra de vidre de fil curt no teixit per a millorar la seva cohesió a temperatures altes. (material) | 3.26 | 8.25 | 26.895 |
| mt12plt010a | U | Cargol autoroscant TTPC 25 "PLACO", amb cap de trompeta, de 25 mm de longitud, per a instal·lació de plaques de guix laminat sobre perfils de gruix inferior a 6 mm. (material) | 15.75 | 0.01 | 0.158 |
| mt12plt010d | U | Cargol autoroscant TTPC 45 "PLACO", amb cap de trompeta, de 45 mm de longitud, per a instal·lació de plaques de guix laminat sobre perfils de gruix inferior a 6 mm. (material) | 15.75 | 0.02 | 0.315 |
| mt12plt010e | U | Cargol autoroscant TTPC 55 "PLACO", amb cap de trompeta, de 55 mm de longitud, per a instal·lació de plaques de guix laminat sobre perfils de gruix inferior a 6 mm. (material) | 15.75 | 0.03 | 0.473 |
| mt12plj010a | m | Cinta microperforada de paper "PLACO", de 50 mm d'amplada, segons UNE-EN 13963, per a acabat de junts de plaques de guix laminat. (material) | 6 | 0.05 | 0.300 |
| mt12plm010a | kg | Pasta d'assecatge en pols SN "PLACO"; Euroclasse A2-s1, d0 de reacció al foc, segons UNE-EN 13501-1, rang de temperatura de treball de 5 a 30°C, per a aplicació manual amb cinta de segellament, segons UNE-EN 13963; per al tractament dels junts de les plaques de guix laminat. (material) | 2.04 | 1.13 | 2.305 |
| mo053 | h | Oficial 1ª muntador de prefabricats interiors. (mà d'obra) | 0.77 | 29.34 | 22.592 |
| mo100 | h | Ajudant muntador de prefabricats interiors. (mà d'obra) | 0.77 | 25.28 | 19.466 |
| % | % | Costos directes complementaris | 2 % | 114.540 | 2.291 |
|  |  | Costos directes |  |  | 116.831 |

Residus:
- col·locació: mt12sap020a; factor de residu 0.0135985
- col·locació: mt12sap020b; factor de residu 0.0147894
- col·locació: mt12sap020c; factor de residu 0.0053
- col·locació: mt12sap030a; factor de residu 0.0053
- col·locació: mt12sap010a; factor de residu 0.012195
- col·locació: mt12sap040a; factor de residu 0.0188
- col·locació: mt12sap050a; factor de residu 0.0163778
- col·locació: mt12plk010gfocd; factor de residu 0.018
- col·locació: mt12plt010a; factor de residu 0.00533333
- col·locació: mt12plt010d; factor de residu 0.00521739
- col·locació: mt12plt010e; factor de residu 0.00518519
- col·locació: mt12plj010a; factor de residu 0.0440299
- col·locació: mt12plm010a; factor de residu 0.03

## Recursos

**mt12sap020a** m Canal de perfil d'acer galvanitzat
Dades tècniques: Cost energètic 86.773 MJ; Emissió de CO2 2.662 kg; Codi LER 17 04 05; Massa de l'element 0.65 kg; Volum 0.00031 m3
Residus:
- embalatge: re170203 Plàstic. (component de residu); rendiment 0.006 kg; Codi LER 17 02 03; Massa de l'element 1 kg; Volum 0.001667 m3

**mt12sap020b** m Canal de perfil d'acer galvanitzat
Dades tècniques: Cost energètic 88.074 MJ; Emissió de CO2 2.701 kg; Codi LER 17 04 05; Massa de l'element 0.66 kg; Volum 0.000314 m3
Residus:
- embalatge: re170203 Plàstic; rendiment 0.006 kg

**mt12sap020c** m Canal de perfil d'acer galvanitzat
Dades tècniques: Cost energètic 88.278 MJ; Emissió de CO2 2.711 kg; Codi LER 17 04 05; Massa de l'element 0.66 kg; Volum 0.000314 m3
Residus:
- embalatge: re170203 Plàstic; rendiment 0.008 kg

**mt12sap030a** m Muntant de perfil d'acer galvanitzat
Dades tècniques: Cost energètic 86.952 MJ; Emissió de CO2 2.671 kg; Codi LER 17 04 05; Massa de l'element 0.65 kg; Volum 0.00031 m3
Residus:
- embalatge: re170203 Plàstic; rendiment 0.008 kg

**mt12sap010a** m² Placa de guix laminat DFH1 / UNE-EN 520 - 600 / 3000 / 19 / amb les vores longitudinals quadrades
Dades tècniques: Cost energètic 418.380 MJ; Emissió de CO2 6.243 kg; Codi LER 17 08 02; Massa de l'element 15.9 kg; Volum 0.0159 m3
Residus:
- embalatge: re170203 Plàstic; rendiment 0.009 kg

**mt12sap040a** m Perfil de fixació d'acer galvanitzat
Dades tècniques: Cost energètic 69.426 MJ; Emissió de CO2 2.130 kg; Codi LER 17 04 05; Massa de l'element 0.52 kg; Volum 0.000248 m3
Residus:
- embalatge: re170203 Plàstic; rendiment 0.005 kg

**mt12sap050a** m Perfil angular d'acer galvanitzat
Dades tècniques: Cost energètic 36.333 MJ; Emissió de CO2 1.120 kg; Codi LER 17 04 05; Massa de l'element 0.27 kg; Volum 0.000129 m3
Residus:
- embalatge: re170203 Plàstic; rendiment 0.006 kg

**mt12plk010gfocd** m² Placa de guix laminat DF / UNE-EN 520 - 1200 / 2500 / 15 / amb les vores longitudinals afinades
Dades tècniques: Cost energètic 39.290 MJ; Emissió de CO2 2.119 kg; Codi LER 17 08 02; Massa de l'element 12.35 kg; Volum 0.01235 m3
Residus:
- embalatge: re170203 Plàstic; rendiment 0.004 kg

**mt12plt010a** U Cargol autoroscant TTPC 25 "PLACO"
Dades tècniques: Cost energètic 0.015 MJ; Emissió de CO2 0.002 kg; Codi LER 17 04 05; Massa de l'element 0.0015 kg
Residus:
- embalatge: re150101 Envasos de paper i cartró. (component de residu); rendiment 0.001 kg; Codi LER 15 01 01; Massa de l'element 1 kg; Volum 0.001333 m3

**mt12plt010d** U Cargol autoroscant TTPC 45 "PLACO"
Dades tècniques: Cost energètic 0.023 MJ; Emissió de CO2 0.002 kg; Codi LER 17 04 05; Massa de l'element 0.0023 kg; Volum 0.000001 m3
Residus:
- embalatge: re150101 Envasos de paper i cartró; rendiment 0.001 kg

**mt12plt010e** U Cargol autoroscant TTPC 55 "PLACO"
Dades tècniques: Cost energètic 0.027 MJ; Emissió de CO2 0.002 kg; Codi LER 17 04 05; Massa de l'element 0.0027 kg; Volum 0.000001 m3
Residus:
- embalatge: re150101 Envasos de paper i cartró; rendiment 0.001 kg

**mt12plj010a** m Cinta microperforada de paper "PLACO"
Dades tècniques: Cost energètic 0.004 MJ; Emissió de CO2 0.006 kg; Codi LER 20 01 01; Massa de l'element 0.0067 kg; Volum 0.000009 m3

**mt12plm010a** kg Pasta d'assecatge en pols SN "PLACO"; Euroclasse A2-s1
Dades tècniques: Cost energètic 9.578 MJ; Emissió de CO2 0.386 kg; Codi LER 17 08 02; Massa de l'element 1 kg; Volum 0.001 m3
Residus:
- embalatge: re170203 Plàstic; rendiment 0.02 kg
