# Llinda prefabricada en "U" de formigó cel·lular

- Propietat de l'arxiu: CYPE INGENIEROS, S.A.
- Format: FIEBDC-3/2002
- Divisa: EUR
- Costos indirectes: 3.00 %
- IVA: 21.00 %

**FCB020** U Llinda prefabricada en "U" de formigó cel·lular, 200x25x20 cm, rebut amb morter per a junts fins; amb reforç de formigó de replè preparat en obra, abocament amb mitjans manuals, i acer UNE-EN 10080 B 500 S, quantia 2,2 kg; muntatge i desmuntatge d'estintolament compost per 2 puntals metàl·lics telescòpics, amortitzables en 150 usos i taulers de fusta de pi, amortitzables en 10 usos.
Llinda prefabricada en "U" de formigó cel·lular, 200x25x20 cm, rebut amb morter per a junts fins; amb reforç de formigó de replè preparat en obra, abocament amb mitjans manuals, i acer UNE-EN 10080 B 500 S, quantia 2,2 kg; muntatge i desmuntatge d'estintolament compost per 2 puntals metàl·lics telescòpics, amortitzables en 150 usos i taulers de fusta de pi, amortitzables en 10 usos.
Inclou: Neteja i anivellació de la superfície de suport. Replanteig i marcat d'eixos de recolzament en el forat de pas. Replanteig i tall dels taulons. Instal·lació de l'estintolament. Col·locació de la llinda. Col·locació de les armadures. Preparació del formigó. Abocat, vibrat i curat del formigó. Desmuntatge i retirada de l'estintolament.
Criteri d'amidament de projecte: Nombre d'unitats previstes, segons documentació gràfica de Projecte.
Criteri de mesura d'obra: Es mesurarà el nombre d'unitats realment executades segons especificacions de Projecte.

| Codi | Ut | Descripció | Rendiment | Preu | Import |
|---|---|---|---|---|---|
| mt02bhc019aa | U | Llinda prefabricada en "U" de formigó cel·lular, 200x25x20 cm. (material) | 1.000 | 95.20 | 95.20 |
| mt07aco010c | kg | Ferralla elaborada en taller industrial amb acer en barres corrugades, UNE-EN 10080 B 500 S, de varis diàmetres. (material) | 2.200 | 0.81 | 1.78 |
| mt08var050 | kg | Filferro galvanitzat per a lligar, de 1,30 mm de diàmetre. (material) | 0.051 | 1.10 | 0.06 |
| mt09mif065a | kg | Morter per a junts fins, compost per ciment blanc, calç grassa, sorra silícia i additiu retenidor d'aigua a base de cel·lulosa, d'aplicació en fàbriques de bloc de formigó cel·lular, subministrat en sacs de 25 kg, segons UNE-EN 998-2. (material) | 0.800 | 0.55 | 0.44 |
| mt08aaa010a | m³ | Aigua. (material) | 0.023 | 1.50 | 0.03 |
| mt08cem011a | kg | Ciment Pòrtland CEM II/B-L 32,5 R, color gris, en sacs, segons UNE-EN 197-1. (material) | 44.308 | 0.10 | 4.43 |
| mt01arg006 | t | Sorra de cantera, per a formigó preparat en obra. (material) | 0.060 | 16.79 | 1.01 |
| mt01arg007a | t | Àrid gruixut homogeneïtzat, de mida màxima 12 mm. (material) | 0.120 | 16.64 | 2.00 |
| mt50spa050m | m³ | Tauló de fusta de pi, dimensions 20x7,2 cm. (material) | 0.005 | 305.00 | 1.53 |
| mt50spa101 | kg | Claus d'acer. (material) | 0.053 | 1.30 | 0.07 |
| mt50spa081a | U | Puntal metàl·lic telescòpic, de fins a 3 m d'altura. (material) | 0.014 | 13.37 | 0.19 |
| mq06hor010 | h | Formigonera. (maquinària) | 0.063 | 1.68 | 0.11 |
| mo021 | h | Oficial 1ª construcció en treballs de ram de paleta. (mà d'obra) | 0.153 | 25.08 | 3.84 |
| mo114 | h | Peó ordinari construcció en treballs de ram de paleta. (mà d'obra) | 0.153 | 21.69 | 3.32 |
| mo043 | h | Oficial 1ª ferrallista. (mà d'obra) | 0.045 | 26.20 | 1.18 |
| mo090 | h | Ajudant ferrallista. (mà d'obra) | 0.045 | 23.79 | 1.07 |
| % | % | Costos directes complementaris | 2 % | 116.26 | 2.33 |
|  |  | Costos directes |  |  | 118.59 |
