# Tancament metàl·lic

- Propietat de l'arxiu: CYPE Ingenieros S.A.
- Format: FIEBDC-3/2016
- Programa: Generador de preus de la construcció. CYPE Ingenieros, S.A.
- Data: 11/03/2024
- Divisa: EUR
- Costos indirectes: 3 %
- IVA: 21 %

## F Façanes i particions

### FD Defenses

#### FDC Tancaments metàl·lics

**FDC010** U Tancament metàl·lic.
Tanca enrotllable de lamel·les de xapa d'acer galvanitzat, panell cec, 300x220 cm, acabat sendzimir, obertura manual. Inclús pany central amb clau de seguretat.
Inclou: Col·locació i fixació dels perfils guia. Introducció del tancament metàl·lic en les guies. Col·locació i fixació de l'eix als suports. Tensat de la molla. Fixació del tancament metàl·lic al corró. Muntatge del sistema d'obertura. Muntatge del sistema d'accionament (eix, engranatge i maneta o electromotor). Repassos i greixatge de mecanismes i guies. Realització de proves de servei.
Criteri d'amidament de projecte: Nombre d'unitats previstes, segons documentació gràfica de Projecte.
Criteri de mesura d'obra: Es mesurarà el nombre d'unitats realment executades segons especificacions de Projecte.

| Codi | Ut | Descripció | Rendiment | Preu | Import |
|---|---|---|---|---|---|
| mt26cec010a | m² | Tancament metàl·lic enrotllable de lamel·les de xapa d'acer galvanitzat, panell cec, de 0,6 mm d'espessor, acabat sendzimir. Inclús calaix recollidor, eixos, guies, motlles i accessoris. Segons UNE-EN 13241-1. (material) | 7.59 | 45.12 | 342.461 |
| mt26eem020 | U | Pany de seguretat al terra per tancament enrotllable. (material) | 1 | 149.25 | 149.250 |
| mo020 | h | Oficial 1ª construcció. (mà d'obra) | 3.165 | 28.42 | 89.949 |
| mo113 | h | Peó ordinari construcció. (mà d'obra) | 3.165 | 23.81 | 75.359 |
| mo018 | h | Oficial 1ª serraller. (mà d'obra) | 3.165 | 28.86 | 91.342 |
| mo059 | h | Ajudant serraller. (mà d'obra) | 3.165 | 25.36 | 80.264 |
| % | % | Costos directes complementaris | 2 % | 828.625 | 16.573 |
|  |  | Costos directes |  |  | 845.198 |

## Recursos

**mt26cec010a** m² Tancament metàl·lic enrotllable de lamel·les de xapa d'acer galvanitzat
Dades tècniques: Cost energètic 505.594 MJ; Emissió de CO2 51.358 kg
Residus:
- embalatge: re170604 Materials d'aïllament diferents dels especificats en els codis 17 06 01 i 17 06 03. (component de residu); rendiment 0.068 kg; Codi LER 17 06 04; Massa de l'element 1 kg; Volum 0.001667 m3
