# Full exterior, autoportant i passant, de mitgera de dos fulls, de fàbrica de bloc de formigó per a revestir. Sistema GHAS "GEO-HIDROL"

- Propietat de l'arxiu: CYPE Ingenieros S.A.
- Format: FIEBDC-3/2016
- Programa: Generador de preus de la construcció. CYPE Ingenieros, S.A.
- Data: 11/03/2024
- Divisa: EUR
- Costos indirectes: 3 %
- IVA: 21 %

## F Façanes i particions

### FF Fàbrica no estructural

#### FFM Full exterior per a revestir en mitgera de dos fulls

**FFM200** m² Full exterior, autoportant i passant, de mitgera de dos fulls, de fàbrica de bloc de formigó per a revestir. Sistema GHAS "GEO-HIDROL".
Full exterior, autoportant i passant, de mitgera de dos fulls, sistema GHAS "GEO-HIDROL", de 20 cm d'espessor, amb DAU núm. 12/076 C, de fàbrica de bloc buit de formigó, per revestir, color gris, 40x20x20 cm, resistència normalitzada R10 (10 N/mm²), amb junts horitzontals i verticals de 10 mm d'espessor, junt renfonsada, rebuda amb morter de ciment industrial, color gris, M-5, subministrat a granel, reforçada amb armadura de llinyola prefabricada d'acer galvanitzat en calent amb recobriment de resina epoxi Geofor 4075 E SAO "GEO-HIDROL", de 3,7 mm de diàmetre i de 75 mm d'amplada, amb dispositius de separació, geometria dissenyada per permetre el cavalcament i sistema d'autocontrol de l'operari (SAO), col·locada en fileres cada 60 cm aproximadament i com mínim en arranc de la fàbrica sobre forjat, sota escopidor i sobre llinda de buits, amb una quantia de 2,58 m/m² i ancorada al forjat o pilar amb elements d'ancoratge d'acer inoxidable AISI 304, Geoanc 1CDM SAO (sistema d'autocontrol de l'operari), (0,67 u/m²), fixats amb tacs d'expansió M6.
Inclou: Neteja i preparació de la superfície suport. Replanteig dels elements metàl·lics de suport del full exterior i ancoratge al forjat o full interior. Col·locació del suport del full exterior amb elements metàl·lics d'acer inoxidable, ancorant a l'estructura base els suports, especialment dissenyats per al full exterior. Replanteig, planta a planta. Col·locació i aplomat de mires de referència. Estesa de fils entre mires. Col·locació de les peces que constituïxen el full exterior, assegurant la seva estabilitat mitjançant la utilització de claus o grapes que l'ancoren al full interior portant o als elements de l'estructura. Col·locació de les armadures de llinyola prefabricades entre filades. Realització de tots els treballs necessaris per a la resolució dels buits. Trobades de la fàbrica amb façanes, pilars i envans. Trobada de la fàbrica amb el forjat superior. Repàs de les juntes i neteja final del parament.
Criteri d'amidament de projecte: Superfície mesurada segons documentació gràfica de Projecte, sense duplicar cantonades ni encontres.
Criteri de mesura d'obra: Es mesurarà la superfície realment executada segons especificacions de Projecte, sense duplicar cantonades ni encontres.

| Codi | Ut | Descripció | Rendiment | Preu | Import |
|---|---|---|---|---|---|
| mt02bhg010de | U | Bloc buit de formigó, per revestir, color gris, 40x20x20 cm, categoria II, resistència normalitzada R10 (10 N/mm²), densitat 1150 kg/m³; amb el preu incrementat el 20% en concepte de peces especials: cèrcols i medis. Segons UNE-EN 771-3. (material) | 13 | 0.91 | 11.830 |
| mt08aaa010a | m³ | Aigua. (material) | 0.005 | 1.5 | 0.008 |
| mt09mif010cb | t | Morter industrial per a obra de paleta, de ciment, color gris, categoria M-5 (resistència a compressió 5 N/mm²), subministrat a granel, segons UNE-EN 998-2. (material) | 0.028 | 50.2 | 1.406 |
| mt07aaa010a | U | Ancoratge d'acer inoxidable AISI 304, Geoanc 1CDM SAO "GEO-HIDROL", de 72 mm de longitud, amb doble llibertat de moviment i sistema d'autocontrol de l'operari (SAO), per a fixació de la fàbrica a l'estructura. (material) | 0.67 | 6.8 | 4.556 |
| mt07aaa012 | U | Tac d'expansió M6, FISCHER FNA II 6X30/5". (material) | 0.67 | 0.47 | 0.315 |
| mt07aag010Fbt | m | Armadura de llinyola prefabricada d'acer galvanitzat en calent amb recobriment de resina epoxi Geofor 4075 E SAO "GEO-HIDROL", de 3,7 mm de diàmetre i 75 mm d'amplada, amb dispositius de separació, geometria dissenyada per permetre el cavalcament i sistema d'autocontrol de l'operari (SAO). Segons UNE-EN 845-3. (material) | 2.58 | 2.48 | 6.398 |
| mt07aco010c | kg | Ferralla elaborada en taller industrial amb acer en barres corrugades, UNE-EN 10080 B 500 S, de varis diàmetres. (material) | 0.7 | 1.6 | 1.120 |
| mq06mms010 | h | Mesclador continu amb sitja, per a morter industrial en sec, subministrat a granel. (maquinària) | 0.107 | 1.94 | 0.208 |
| mo021 | h | Oficial 1ª construcció en treballs de ram de paleta. (mà d'obra) | 0.657 | 28.42 | 18.672 |
| mo114 | h | Peó ordinari construcció en treballs de ram de paleta. (mà d'obra) | 0.389 | 23.81 | 9.262 |
| % | % | Costos directes complementaris | 3 % | 53.775 | 1.613 |
|  |  | Costos directes |  |  | 55.388 |

Residus:
- col·locació: mt02bhg010de; factor de residu 0.0423357
- col·locació: mt09mif010cb; factor de residu 0.0189
- col·locació: mt07aaa010a; factor de residu 0.0175128
- col·locació: mt07aaa012 Tac d'expansió M6, FISCHER FNA II 6X30/5"; factor de residu 0.00364706
- col·locació: mt07aag010Fbt; factor de residu 0.0141151
- col·locació: mt07aco010c Ferralla elaborada en taller industrial amb acer en barres corrugades, UNE-EN 10080 B 500 S, de varis diàmetres; factor de residu 0.0075

## Recursos

**mt02bhg010de** U Bloc buit de formigó
Dades tècniques: Cost energètic 10.810 MJ; Emissió de CO2 1.404 kg; Codi LER 17 01 01; Massa de l'element 17.5 kg; Volum 0.011667 m3
Residus:
- embalatge: re170201 Fusta. (component de residu); rendiment 0.008 kg; Codi LER 17 02 01; Massa de l'element 1 kg; Volum 0.000909 m3
- embalatge: re170203 Plàstic. (component de residu); rendiment 0.004 kg; Codi LER 17 02 03; Massa de l'element 1 kg; Volum 0.001667 m3

**mt08aaa010a** m³ Aigua
Dades tècniques: Cost energètic 60.000 MJ; Emissió de CO2 30.000 kg

**mt09mif010cb** t Morter industrial per a obra de paleta
Dades tècniques: Cost energètic 1960.000 MJ; Emissió de CO2 170.000 kg; Codi LER 17 01 01; Massa de l'element 1000 kg; Volum 0.666667 m3

**mt07aaa010a** U Ancoratge d'acer inoxidable AISI 304
Dades tècniques: Cost energètic 4.279 MJ; Emissió de CO2 0.393 kg; Codi LER 17 04 05; Massa de l'element 0.039 kg; Volum 0.000019 m3
Residus:
- embalatge: re170203 Plàstic; rendiment 0.025 kg

**mt07aaa012** U Tac d'expansió M6, FISCHER FNA II 6X30/5"
Dades tècniques: Cost energètic 0.455 MJ; Emissió de CO2 0.046 kg; Codi LER 17 04 05; Massa de l'element 0.017 kg; Volum 0.000008 m3
Residus:
- embalatge: re150101 Envasos de paper i cartró. (component de residu); rendiment 0.001 kg; Codi LER 15 01 01; Massa de l'element 1 kg; Volum 0.001333 m3

**mt07aag010Fbt** m Armadura de llinyola prefabricada d'acer galvanitzat en calent amb recobriment de resina epoxi Geofor 4075 E SAO
Dades tècniques: Cost energètic 6.386 MJ; Emissió de CO2 0.621 kg; Codi LER 17 04 05; Massa de l'element 0.2311 kg; Volum 0.00011 m3
Residus:
- embalatge: re170203 Plàstic; rendiment 0.006 kg

**mt07aco010c** kg Ferralla elaborada en taller industrial amb acer en barres corrugades, UNE-EN 10080 B 500 S, de varis diàmetres
Dades tècniques: Cost energètic 9.830 MJ; Emissió de CO2 0.510 kg; Codi LER 17 04 05; Massa de l'element 1 kg; Volum 0.000476 m3
