# Full interior de mitgera de dos fulls, de fàbrica de maó ceràmic per a revestir, amb aïllament integrat

- Propietat de l'arxiu: CYPE Ingenieros S.A.
- Format: FIEBDC-3/2016
- Programa: Generador de preus de la construcció. CYPE Ingenieros, S.A.
- Data: 11/03/2024
- Divisa: EUR
- Costos indirectes: 3 %
- IVA: 21 %

## F Façanes i particions

### FF Fàbrica no estructural

#### FFN Full interior amb aïllament integrat en mitgera de dos fulls

**FFN020** m² Full interior de mitgera de dos fulls, de fàbrica de maó ceràmic per a revestir, amb aïllament integrat.
Full interior de mitgera de dos fulls, de 7 cm d'espessor, de fàbrica de maó ceràmic buit doble de gran format amb panell aïllant de poliestirè expandit incorporat, encadellat, per revestir, 70x50x7x4 cm, amb junts de 10 mm d'espessor, rebuda amb una mescla en aigua de goma d'enganxar de cola preparada i fins un 25% de guix de qualitat B1.
Inclou: Replanteig, planta a planta. Rectificació d'irregularitats del forjat acabat. Marcat en els pilars dels nivells de referència general de planta i de nivell de paviment. Seient de la primera filada. Col·locació i aplomat de mires de referència. Estesa de fils entre mires. Col·locació de ploms fixos a les arestes. Col·locació de les peces per filades a nivell. Acabat amb guix en la trobada de la fàbrica de maó de gran format amb el forjat superior.
Criteri d'amidament de projecte: Superfície mesurada segons documentació gràfica de Projecte, sense duplicar cantonades ni encontres.
Criteri de mesura d'obra: Es mesurarà la superfície realment executada segons especificacions de Projecte, sense duplicar cantonades ni encontres.

| Codi | Ut | Descripció | Rendiment | Preu | Import |
|---|---|---|---|---|---|
| mt04lgt010b | U | Maó ceràmic buit doble de gran format amb panell aïllant de poliestirè expandit incorporat, encadellat, per revestir, 70x50x7x4 cm, aïllament compost de poliestirè expandit de 4 cm d'espessor, amb superfície llisa i mecanitzat lateral a mitja fusta. (material) | 3 | 3.38 | 10.140 |
| mt09eyc010 | kg | Goma d'enganxar d'escaiola. (material) | 4.424 | 0.28 | 1.239 |
| mt09eyc020 | kg | Goma d'enganxar de guix. (material) | 1.474 | 0.28 | 0.413 |
| mt09pye010b | m³ | Pasta de guix de construcció B1, segons UNE-EN 13279-1. (material) | 0.001 | 148.5 | 0.149 |
| mo021 | h | Oficial 1ª construcció en treballs de ram de paleta. (mà d'obra) | 0.414 | 28.42 | 11.766 |
| mo114 | h | Peó ordinari construcció en treballs de ram de paleta. (mà d'obra) | 0.276 | 23.81 | 6.572 |
| % | % | Costos directes complementaris | 3 % | 30.279 | 0.908 |
|  |  | Costos directes |  |  | 31.187 |

Residus:
- col·locació: mt04lgt010b; factor de residu 0.0126
- col·locació: mt09eyc010 Goma d'enganxar d'escaiola; factor de residu 0.021
- col·locació: mt09eyc020 Goma d'enganxar de guix; factor de residu 0.06
- col·locació: mt09pye010b Pasta de guix de construcció B1, segons UNE-EN 13279-1; factor de residu 0.015

## Recursos

**mt04lgt010b** U Maó ceràmic buit doble de gran format amb panell aïllant de poliestirè expandit incorporat
Dades tècniques: Cost energètic 118.200 MJ; Emissió de CO2 6.745 kg; Codi LER 17 01 02; Massa de l'element 20.71 kg; Volum 0.016568 m3
Residus:
- embalatge: re170201 Fusta. (component de residu); rendiment 0.017 kg; Codi LER 17 02 01; Massa de l'element 1 kg; Volum 0.000909 m3
- embalatge: re170203 Plàstic. (component de residu); rendiment 0.001 kg; Codi LER 17 02 03; Massa de l'element 1 kg; Volum 0.001667 m3

**mt09eyc010** kg Goma d'enganxar d'escaiola
Dades tècniques: Cost energètic 3.920 MJ; Emissió de CO2 0.144 kg; Codi LER 17 08 02; Massa de l'element 1 kg; Volum 0.001 m3
Residus:
- embalatge: re150101 Envasos de paper i cartró. (component de residu); rendiment 0.009 kg; Codi LER 15 01 01; Massa de l'element 1 kg; Volum 0.001333 m3
- embalatge: re170201 Fusta; rendiment 0.002 kg
- embalatge: re170203 Plàstic; rendiment 0.002 kg

**mt09eyc020** kg Goma d'enganxar de guix
Dades tècniques: Cost energètic 3.399 MJ; Emissió de CO2 0.167 kg; Codi LER 17 08 02; Massa de l'element 1 kg; Volum 0.001 m3
Residus:
- embalatge: re150101 Envasos de paper i cartró; rendiment 0.009 kg
- embalatge: re170203 Plàstic; rendiment 0.002 kg

**mt09pye010b** m³ Pasta de guix de construcció B1, segons UNE-EN 13279-1
Dades tècniques: Cost energètic 3829.241 MJ; Emissió de CO2 183.696 kg; Codi LER 17 08 02; Massa de l'element 1150 kg; Volum 1.15 m3
Residus:
- embalatge: re150101 Envasos de paper i cartró; rendiment 9 kg
- embalatge: re170201 Fusta; rendiment 0.421 kg
- embalatge: re170203 Plàstic; rendiment 0.9 kg
