# Façana pesada de panells arquitectònics bicapa de formigó armat

- Propietat de l'arxiu: CYPE Ingenieros S.A.
- Format: FIEBDC-3/2016
- Programa: Generador de preus de la construcció. CYPE Ingenieros, S.A.
- Data: 11/03/2024
- Divisa: EUR
- Costos indirectes: 3 %
- IVA: 21 %

## F Façanes i particions

### FP Façanes pesades

#### FPH Panells arquitectònics de formigó

**FPH020** m² Façana pesada de panells arquitectònics bicapa de formigó armat.
Tancament de façana format per panell arquitectònic bicapa de formigó armat, de 10 cm d'espessor, 3,3 m d'amplada màxima, 20 m² de superfície màxima, resistència a compressió > 25.000 kN/m² i resistència a flexotracció > 4.000 kN/m², compostos per ciment, àrids de granulometria seleccionada, malla electrosoldada i barres de reforç d'acer, amb inclusió o delimitació de buits. Inclús col·locació en obra dels panells amb ajuda de grua autopropulsada, apuntalaments, peces especials, elements metàl·lics per a connexió entre panells i entre panells i elements estructurals, neteja i emprimació de les juntes i segellat de junts en el costat exterior amb silicona neutra sobre cordó d'escuma de polietilè expandit de cel·les tancades. Totalment muntat.
Inclou: Replanteig de panells i elements d'ancoratge. Posicionat dels panells en el seu lloc de col·locació. Aplom i apuntalament dels panells. Execució d'ancoratges. Repàs de panells. Segellat de junts.
Criteri d'amidament de projecte: Superfície mesurada segons documentació gràfica de Projecte, sense duplicar cantonades ni encontres, deduint els buits de superfície major de 3 m².
Criteri de mesura d'obra: Es mesurarà la superfície realment executada segons especificacions de Projecte, sense duplicar cantonades ni encontres, deduint els buits de superfície major de 3 m².

| Codi | Ut | Descripció | Rendiment | Preu | Import |
|---|---|---|---|---|---|
| mt12phg020a | m² | Panell arquitectònic bicapa de formigó armat, de 10 cm d'espessor, 3,3 m d'amplada màxima, 20 m² de superfície màxima, resistència a compressió > 25.000 kN/m² i resistència a flexotracció > 4.000 kN/m², compost per ciment, àrids de granulometria seleccionada, malla electrosoldada i barres de reforç d'acer. (material) | 1 | 72 | 72.000 |
| mt12phg100 | U | Repercussió, per m² de façana de panell arquitectònic de formigó armat, de peces especials i elements metàl·lics per a connexió entre panells i entre panells i elements estructurals, neteja i emprimació del junt, i segellat de junts en el costat exterior amb silicona neutra sobre cordó d'escuma de polietilè expandit de cel·les tancades. (material) | 1 | 3 | 3.000 |
| mq07gte010c | h | Grua autopropulsada de braç telescòpic amb una capacitat d'elevació de 30 t i 27 m d'altura màxima de treball. (maquinària) | 0.08 | 75.04 | 6.003 |
| mo050 | h | Oficial 1ª muntador de panells prefabricats de formigó. (mà d'obra) | 0.3 | 29.34 | 8.802 |
| mo097 | h | Ajudant muntador de panells prefabricats de formigó. (mà d'obra) | 0.3 | 25.28 | 7.584 |
| % | % | Costos directes complementaris | 2 % | 97.389 | 1.948 |
|  |  | Costos directes |  |  | 99.337 |

Residus:
- col·locació: mt12phg020a; factor de residu 0.00948135

## Recursos

**mt12phg020a** m² Panell arquitectònic bicapa de formigó armat
Dades tècniques: Cost energètic 484.283 MJ; Emissió de CO2 39.994 kg; Codi LER 17 01 01; Massa de l'element 250 kg; Volum 0.166667 m3
Residus:
- embalatge: re170201 Fusta. (component de residu); rendiment 0.823 kg; Codi LER 17 02 01; Massa de l'element 1 kg; Volum 0.000909 m3
- embalatge: re170203 Plàstic. (component de residu); rendiment 0.296 kg; Codi LER 17 02 03; Massa de l'element 1 kg; Volum 0.001667 m3
