# Partició interior de plaques de silicat càlcic

- Propietat de l'arxiu: CYPE INGENIEROS, S.A.
- Format: FIEBDC-3/2002
- Divisa: EUR
- Costos indirectes: 3.00 %
- IVA: 21.00 %

**FTI010** m² Partició interior de plaques de silicat càlcic, amb resistència al foc EI 120, segons UNE-EN 1364-1, de 45 mm de gruix total. Sistema Cerramiento Monolítico Promatect-100 "PROMAT", format per una estructura metàl·lica d'acer galvanitzat, a base de perfils en L, sòlidament fixats al terra i al sostre, a la què es cargolen tres plaques en total (una placa tipus tallafoc en una cara, de 15 mm d'espessor i dues plaques tipus tallafoc de 15 mm d'espessor en l'altra cara). Inclús fixacions per a l'ancoratge dels perfils metàl·lics; cargols i grapes per a la fixació de les plaques i pasta per al tractament de junts.
Partició interior de plaques de silicat càlcic, amb resistència al foc EI 120, segons UNE-EN 1364-1, de 45 mm de gruix total. Sistema Cerramiento Monolítico Promatect-100 "PROMAT", format per una estructura metàl·lica d'acer galvanitzat, a base de perfils en L, sòlidament fixats al terra i al sostre, a la què es cargolen tres plaques en total (una placa tipus tallafoc en una cara, de 15 mm d'espessor i dues plaques tipus tallafoc de 15 mm d'espessor en l'altra cara). Inclús fixacions per a l'ancoratge dels perfils metàl·lics; cargols i grapes per a la fixació de les plaques i pasta per al tractament de junts.
Inclou: Replanteig i traçat en el forjat inferior i en el superior dels perfils. Col·locació i fixació dels perfils. Tall de les plaques. Fixació de les plaques. Tractament de junts.
Criteri d'amidament de projecte: Superfície mesurada segons documentació gràfica de Projecte, sense duplicar cantonades ni encontres.
Criteri de mesura d'obra: Es mesurarà la superfície realment executada segons especificacions de Projecte, sense duplicar cantonades ni encontres.
Criteri de valoració econòmica: El preu inclou la resolució de trobades i punts singulars.

| Codi | Ut | Descripció | Rendiment | Preu | Import |
|---|---|---|---|---|---|
| mt12psg160f | m | Perfil en L, d'acer galvanitzat, de 50 mm. (material) | 0.800 | 1.01 | 0.81 |
| mt26aaa023a | U | Ancoratge mecànic amb tac d'expansió d'acer galvanitzat, femella i volandera. (material) | 2.000 | 1.47 | 2.94 |
| mt12plo010n | m² | Placa de silicat càlcic Promatect-100 "PROMAT", de 1200x2500 mm i 15 mm de gruix, amb les vores quadrades; Euroclasse A1 de reacció al foc, segons UNE-EN 13501-1. (material) | 3.150 | 16.20 | 51.03 |
| mt12psg081c | U | Cargol autoperforant 3,5x25 mm. (material) | 12.000 | 0.01 | 0.12 |
| mt12psg081d | U | Cargol autoperforant 3,5x35 mm. (material) | 28.000 | 0.01 | 0.28 |
| mt12psg115b | U | Grapa per a fixació de plaques. (material) | 10.000 | 0.21 | 2.10 |
| mt12ppo010d | kg | Pasta de segellament "PROMAT". (material) | 0.500 | 1.80 | 0.90 |
| mo053 | h | Oficial 1ª muntador de prefabricats interiors. (mà d'obra) | 0.678 | 25.32 | 17.17 |
| mo100 | h | Ajudant muntador de prefabricats interiors. (mà d'obra) | 0.678 | 21.75 | 14.75 |
| % | % | Costos directes complementaris | 2 % | 90.10 | 1.80 |
|  |  | Costos directes |  |  | 91.90 |
