# Folrat de conductes per a instal·lacions, amb plaques de guix laminat

- Propietat de l'arxiu: CYPE Ingenieros S.A.
- Format: FIEBDC-3/2016
- Programa: Generador de preus de la construcció. CYPE Ingenieros, S.A.
- Data: 25/01/2025
- Divisa: EUR
- Costos indirectes: 3 %
- IVA: 21 %

## H Acabaments i ajudes

### HF Folrats

#### HFI De conductes

**HFI020** m Folrat de conductes per a instal·lacions, amb plaques de guix laminat.
Folrat de conductes per a instal·lacions, en un racó de l'envà, de 50 cm de longitud i 25 cm d'amplada, realitzat amb plaques de guix laminat disposades en una cara i estructura simple autoportant, compost de: entramat autoportant de perfils de xapa d'acer galvanitzat de 70 mm d'amplada, constituït per canals, i muntants separats 600 mm entre si, amb una disposició normal "N"; dues plaques tipus normal en la cara exterior de l'envà, de 12,5 mm d'espessor cada placa; aïllament acústic col·locat entre els perfils, format per panell semirígid de llana mineral, espessor 65 mm, segons UNE-EN 13162. Inclús banda acústica de dilatació autoadhesiva; ancoratges de canals i muntants metàl·lics; cargols per a la fixació de les plaques i pasta i cinta per al tractament de junts entre plaques.
Inclou: Replanteig i traçat en el forjat inferior i en el superior dels envans a realitzar. Col·locació de banda d'estanquitat i canals inferiors, sobre paviment acabat o base de seient. Col·locació de banda d'estanquitat i canals superiors, sota forjats. Col·locació i fixació dels muntants sobre els elements horitzontals. Fixació de les plaques per al tancament de la cara exterior de l'envà. Col·locació dels plafons de llana mineral entre els muntants. Tractament de junts.
Criteri d'amidament de projecte: Longitud mesurada segons documentació gràfica de Projecte.
Criteri de mesura d'obra: Es mesurarà la longitud realment executada segons especificacions de Projecte.

| Codi | Ut | Descripció | Rendiment | Preu | Import |
|---|---|---|---|---|---|
| mt12psg220 | U | Fixació composta per tac i cargol 5x27. (material) | 3.2 | 0.06 | 0.192 |
| mt12psg041c | m | Banda autoadhesiva desolidaritzant d'escuma de poliuretà de cel·les tancades, de 3,2 mm d'espessor i 70 mm d'amplada, resistència tèrmica 0,10 m²K/W, conductivitat tèrmica 0,032 W/(mK). (material) | 0.338 | 0.33 | 0.112 |
| mt12psg070d | m | Canal de perfil d'acer galvanitzat de 70 mm d'amplada, segons UNE-EN 14195. (material) | 0.675 | 1.63 | 1.100 |
| mt12psg060d | m | Muntant de perfil d'acer galvanitzat de 70 mm d'amplada, segons UNE-EN 14195. (material) | 4 | 2.01 | 8.040 |
| mt12psg010a | m² | Placa de guix laminat A / UNE-EN 520 - 1200 / longitud / 12,5 / amb les vores longitudinals afinades. (material) | 1.575 | 4.01 | 6.316 |
| mt12psg081c | U | Cargol autoperforant 3,5x25 mm. (material) | 16.65 | 0.01 | 0.167 |
| mt12psg081e | U | Cargol autoperforant 3,5x45 mm. (material) | 16.65 | 0.01 | 0.167 |
| mt16lra060c | m² | Panell semirígid de llana mineral, espessor 65 mm, segons UNE-EN 13162, Euroclasse A1 de reacció al foc segons UNE-EN 13501-1 i factor de resistència a la difusió del vapor d'aigua 1. (material) | 0.788 | 7.64 | 6.020 |
| mt12psg030a | kg | Pasta de segellament, segons UNE-EN 13963. (material) | 0.45 | 0.9 | 0.405 |
| mt12psg040a | m | Cinta microperforada de paper, segons UNE-EN 13963. (material) | 2.4 | 0.04 | 0.096 |
| mo053 | h | Oficial 1ª muntador de prefabricats interiors. (mà d'obra) | 0.278 | 30.63 | 8.515 |
| mo100 | h | Ajudant muntador de prefabricats interiors. (mà d'obra) | 0.102 | 26.39 | 2.692 |
| % | % | Costos directes complementaris | 2 % | 33.822 | 0.676 |
|  |  | Costos directes |  |  | 34.498 |

Residus:
- col·locació: mt12psg041c; factor de residu 0.06
- col·locació: mt12psg070d Canal de perfil d'acer galvanitzat de 70 mm d'amplada, segons UNE-EN 14195; factor de residu 0.0174914
- col·locació: mt12psg060d Muntant de perfil d'acer galvanitzat de 70 mm d'amplada, segons UNE-EN 14195; factor de residu 0.0159886
- col·locació: mt12psg010a Placa de guix laminat A / UNE-EN 520 - 1200 / longitud / 12,5 / amb les vores longitudinals afinades; factor de residu 0.018
- col·locació: mt12psg081c Cargol autoperforant 3,5x25 mm; factor de residu 0.00533333
- col·locació: mt12psg081e Cargol autoperforant 3,5x45 mm; factor de residu 0.00521739
- col·locació: mt16lra060c; factor de residu 0.048
- col·locació: mt12psg030a Pasta de segellament, segons UNE-EN 13963; factor de residu 0.03
- col·locació: mt12psg040a Cinta microperforada de paper, segons UNE-EN 13963; factor de residu 0.0440299

## Recursos

**mt12psg041c** m Banda autoadhesiva desolidaritzant d'escuma de poliuretà de cel·les tancades
Dades tècniques: Cost energètic 2.361 MJ; Emissió de CO2 0.115 kg; Codi LER 17 06 04; Massa de l'element 0.0157 kg; Volum 0.000026 m3
Residus:
- embalatge: re170203 Plàstic. (component de residu); rendiment 0.001 kg; Codi LER 17 02 03; Massa de l'element 1 kg; Volum 0.001667 m3

**mt12psg070d** m Canal de perfil d'acer galvanitzat de 70 mm d'amplada, segons UNE-EN 14195
Dades tècniques: Cost energètic 93.319 MJ; Emissió de CO2 2.860 kg; Codi LER 17 04 05; Massa de l'element 0.7 kg; Volum 0.000333 m3
Residus:
- embalatge: re170203 Plàstic; rendiment 0.005 kg

**mt12psg060d** m Muntant de perfil d'acer galvanitzat de 70 mm d'amplada, segons UNE-EN 14195
Dades tècniques: Cost energètic 93.351 MJ; Emissió de CO2 2.862 kg; Codi LER 17 04 05; Massa de l'element 0.7 kg; Volum 0.000333 m3
Residus:
- embalatge: re170203 Plàstic; rendiment 0.006 kg

**mt12psg010a** m² Placa de guix laminat A / UNE-EN 520 - 1200 / longitud / 12,5 / amb les vores longitudinals afinades
Dades tècniques: Cost energètic 282.157 MJ; Emissió de CO2 4.204 kg; Codi LER 17 08 02; Massa de l'element 10.73 kg; Volum 0.01073 m3
Residus:
- embalatge: re170203 Plàstic; rendiment 0.004 kg

**mt12psg081c** U Cargol autoperforant 3,5x25 mm
Dades tècniques: Cost energètic 0.015 MJ; Emissió de CO2 0.002 kg; Codi LER 17 04 05; Massa de l'element 0.0015 kg
Residus:
- embalatge: re150101 Envasos de paper i cartró. (component de residu); rendiment 0.001 kg; Codi LER 15 01 01; Massa de l'element 1 kg; Volum 0.001333 m3

**mt12psg081e** U Cargol autoperforant 3,5x45 mm
Dades tècniques: Cost energètic 0.023 MJ; Emissió de CO2 0.002 kg; Codi LER 17 04 05; Massa de l'element 0.0023 kg; Volum 0.000001 m3
Residus:
- embalatge: re150101 Envasos de paper i cartró; rendiment 0.001 kg

**mt16lra060c** m² Panell semirígid de llana mineral
Dades tècniques: Cost energètic 69.939 MJ; Emissió de CO2 1.870 kg; Codi LER 17 06 04; Massa de l'element 1.17 kg; Volum 0.00195 m3
Residus:
- embalatge: re170203 Plàstic; rendiment 0.024 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
