# Marc de buit de façana, de resines sintètiques

- Propietat de l'arxiu: CYPE Ingenieros S.A.
- Format: FIEBDC-3/2016
- Programa: Generador de preus de la construcció. CYPE Ingenieros, S.A.
- Data: 25/01/2025
- Divisa: EUR
- Costos indirectes: 3 %
- IVA: 21 %

## H Acabaments i ajudes

### HR Acabats de façana

#### HRB De resines sintètiques

**HRB010** m Marc de buit de façana, de resines sintètiques.
Marc de buit de façana, de resines termoestables reforçades amb nucli d'escuma de poliuretà injectat, que aporta aïllament tèrmic, hermeticitat a l'aire i estanquitat a l'aigua, realitzat en una sola peça de 350x50 mm i secció estàndard, de color a escollir. Inclús ancoratges mecànics per a la fixació al full principal de la façana ventilada a través de la pestanya perimetral i adhesiu a base de poliuretà per la closa de juntes.
Criteri de valoració econòmica: El preu no inclou el revestiment.
Inclou: Preparació de la superfície de recolzament. Replanteig de les peces. Tall de les peces. Col·locació, aplomat, anivellació i alineació de les peces. Segellat de junts. Fixació amb ancoratges mecànics. Escatat dels junts. Neteja.
Criteri d'amidament de projecte: Longitud mesurada pel més gran desenvolupament lineal, segons documentació gràfica de Projecte.
Criteri de mesura d'obra: Es mesurarà pel seu major desenvolupament lineal, la longitud realment executada segons especificacions de Projecte, incloent la longitud que pogués perdre's en biaixos.

| Codi | Ut | Descripció | Rendiment | Preu | Import |
|---|---|---|---|---|---|
| mt20rre010a | m | Marc de buit de façana, de resines termoestables reforçades amb nucli d'escuma de poliuretà injectat, que aporta aïllament tèrmic, hermeticitat a l'aire i estanquitat a l'aigua, realitzat en una sola peça de 350x50 mm i secció estàndard, de color a escollir; amb resistència als raigs UV i a la intempèrie; conductivitat tèrmica 0,032 W/(mK); Euroclasse B-s2, d0 de reacció al foc, segons UNE-EN 13501-1; i coeficient d'absorció d'aigua <= 0,1%. (material) | 1 | 101.5 | 101.500 |
| mt26aaa033a | U | Ancoratge mecànic amb tac de niló i cargol d'acer galvanitzat, de cap aixamfranat. (material) | 1.8 | 0.29 | 0.522 |
| mt20wwa031 | U | Cartutx de 310 cm³ d' adhesiu a base de poliuretà, impermeable. (material) | 0.25 | 18 | 4.500 |
| mo020 | h | Oficial 1ª construcció. (mà d'obra) | 0.12 | 29.67 | 3.560 |
| mo113 | h | Peó ordinari construcció. (mà d'obra) | 0.06 | 24.86 | 1.492 |
| % | % | Costos directes complementaris | 2 % | 111.574 | 2.231 |
|  |  | Costos directes |  |  | 113.805 |

Residus:
- col·locació: mt26aaa033a Ancoratge mecànic amb tac de niló i cargol d'acer galvanitzat, de cap aixamfranat; factor de residu 0.00430435
- col·locació: mt20wwa031 Cartutx de 310 cm³ d' adhesiu a base de poliuretà, impermeable; factor de residu 0.03

## Recursos

**mt20rre010a** m Marc de buit de façana
Dades tècniques: Cost energètic 1150.608 MJ; Emissió de CO2 50.078 kg
Residus:
- embalatge: re170203 Plàstic. (component de residu); rendiment 0.003 kg; Codi LER 17 02 03; Massa de l'element 1 kg; Volum 0.001667 m3

**mt26aaa033a** U Ancoratge mecànic amb tac de niló i cargol d'acer galvanitzat, de cap aixamfranat
Dades tècniques: Cost energètic 1.599 MJ; Emissió de CO2 0.133 kg; Codi LER 17 04 05; Massa de l'element 0.046 kg; Volum 0.000022 m3
Residus:
- embalatge: re150101 Envasos de paper i cartró. (component de residu); rendiment 0.001 kg; Codi LER 15 01 01; Massa de l'element 1 kg; Volum 0.001333 m3

**mt20wwa031** U Cartutx de 310 cm³ d' adhesiu a base de poliuretà, impermeable
Dades tècniques: Cost energètic 84.257 MJ; Emissió de CO2 4.112 kg; Codi LER 17 09 04; Massa de l'element 0.45 kg; Volum 0.0003 m3
Residus:
- embalatge: re170203 Plàstic; rendiment 0.2 kg
