# Marc de buit de façana, de maó ceràmic buit

- Propietat de l'arxiu: CYPE Ingenieros S.A.
- Format: FIEBDC-3/2016
- Programa: Generador de preus de la construcció. CYPE Ingenieros, S.A.
- Data: 25/01/2025
- Divisa: EUR
- Costos indirectes: 3 %
- IVA: 21 %

## H Acabaments i ajudes

### HR Acabats de façana

#### HRC De peces ceràmiques

**HRC010** m Marc de buit de façana, de maó ceràmic buit.
Marc de buit de façana amb fàbrica de maó ceràmic buit de 11,5 cm d'ample i 4 cm de gruix, per revestir, travat al tancament existent i rebut amb morter de ciment, industrial, amb additiu hidròfug, M-5.
Criteri de valoració econòmica: El preu no inclou el revestiment.
Inclou: Preparació de la superfície de recolzament. Replanteig de les peces. Tall de les peces. Col·locació de regles i plomades subjectes al mur. Col·locació, aplomat, anivellació i alineació de les peces. Rejuntat i neteja.
Criteri d'amidament de projecte: Longitud mesurada pel més gran desenvolupament lineal, segons documentació gràfica de Projecte.
Criteri de mesura d'obra: Es mesurarà pel seu major desenvolupament lineal, la longitud realment executada segons especificacions de Projecte, incloent la longitud que pogués perdre's en biaixos.

| Codi | Ut | Descripció | Rendiment | Preu | Import |
|---|---|---|---|---|---|
| mt08aaa010a | m³ | Aigua. (material) | 0.006 | 1.5 | 0.009 |
| mt09mif010ia | t | Morter industrial per a obra de paleta, de ciment, color gris, amb additiu hidròfug, categoria M-5 (resistència a compressió 5 N/mm²), subministrat en sacs, segons UNE-EN 998-2. (material) | 0.002 | 57.48 | 0.115 |
| mt04lvc010a | U | Maó ceràmic buit senzill, per revestir, 24x11,5x4 cm, per a ús en fàbrica protegida (peça P), densitat 780 kg/m³, segons UNE-EN 771-1. (material) | 6 | 0.22 | 1.320 |
| mo020 | h | Oficial 1ª construcció. (mà d'obra) | 0.599 | 29.67 | 17.772 |
| mo113 | h | Peó ordinari construcció. (mà d'obra) | 0.607 | 24.86 | 15.090 |
| % | % | Costos directes complementaris | 2 % | 34.306 | 0.686 |
|  |  | Costos directes |  |  | 34.992 |

Residus:
- col·locació: mt09mif010ia; factor de residu 0.0189
- col·locació: mt04lvc010a; factor de residu 0.0588

## Recursos

**mt08aaa010a** m³ Aigua
Dades tècniques: Cost energètic 60.000 MJ; Emissió de CO2 30.000 kg

**mt09mif010ia** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt04lvc010a** U Maó ceràmic buit senzill
Dades tècniques: Cost energètic 5.202 MJ; Emissió de CO2 0.344 kg; Codi LER 17 01 02; Massa de l'element 1.46 kg; Volum 0.001168 m3
Residus:
- embalatge: re170201 Fusta; rendiment 0.006 kg
- embalatge: re170203 Plàstic; rendiment 0.001 kg
