# Passamans ceràmic

- Propietat de l'arxiu: CYPE Ingenieros S.A.
- Format: FIEBDC-3/2016
- Programa: Generador de preus de la construcció. CYPE Ingenieros, S.A.
- Data: 28/10/2025
- Divisa: EUR
- Costos indirectes: 3 %
- IVA: 21 %

## H Acabaments i ajudes

### HR Acabats de façana

#### HRC De peces ceràmiques

**HRC050** m Passamans ceràmic.
Passamans de gres esmaltat extrusionat, de 24,5x15x3,8 cm, i 12 cm de dimensió interior; rebut amb morter de ciment, industrial, amb additiu hidròfug, M-5; i rejuntat entre peces i, si s'escau, de les unions amb els murs amb morter de junts cimentós amb absorció d'aigua reduïda, CG2, per a junts entre 3 i 15 mm.
Inclou: Preparació de la superfície de recolzament. Replanteig de les peces. Tall de les peces. Col·locació amb morter de les peces. Reomplert de junts i neteja. Rejuntat i neteja.
Criteri d'amidament de projecte: Longitud mesurada a eixos, segons documentació gràfica de Projecte.
Criteri de mesura d'obra: Es mesurarà a eixos, la longitud realment executada segons especificacions de Projecte.

| Codi | Ut | Descripció | Rendiment | Preu | Import |
|---|---|---|---|---|---|
| mt08aaa010a | m³ | Aigua. (material) | 0.006 | 1.5 | 0.009 |
| mt09mif010ca | t | Morter industrial per a obra de paleta, de ciment, color gris, categoria M-5 (resistència a compressió 5 N/mm²), subministrat en sacs, segons UNE-EN 998-2. (material) | 0.015 | 53.48 | 0.802 |
| mt20pcg010a | m | Passamans de gres esmaltat extrusionat, de 24,5x15x3,8 cm, i 12 cm de dimensió interior. (material) | 1 | 9.79 | 9.790 |
| mt09mcr070a | kg | Morter de junts cimentós amb resistència elevada a l'abrasió i absorció d'aigua reduïda, CG2, per a junta oberta entre 3 i 15 mm, segons UNE-EN 13888. (material) | 0.03 | 0.99 | 0.030 |
| mo020 | h | Oficial 1ª construcció. (mà d'obra) | 0.349 | 29.67 | 10.355 |
| mo113 | h | Peó ordinari construcció. (mà d'obra) | 0.397 | 24.86 | 9.869 |
| % | % | Costos directes complementaris | 2 % | 30.855 | 0.617 |
|  |  | Costos directes |  |  | 31.472 |

Residus:
- col·locació: mt09mif010ca; factor de residu 0.0189
- col·locació: mt20pcg010a Passamans de gres esmaltat extrusionat, de 24,5x15x3,8 cm, i 12 cm de dimensió interior; factor de residu 0.0385
- col·locació: mt09mcr070a; factor de residu 0.07

## Recursos

**mt08aaa010a** m³ Aigua
Dades tècniques: Cost energètic 60.000 MJ; Emissió de CO2 30.000 kg

**mt09mif010ca** t Morter industrial per a obra de paleta
Dades tècniques: Cost energètic 2051.140 MJ; Emissió de CO2 177.576 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt20pcg010a** m Passamans de gres esmaltat extrusionat, de 24,5x15x3,8 cm, i 12 cm de dimensió interior
Dades tècniques: Cost energètic 65.529 MJ; Emissió de CO2 3.225 kg; Codi LER 17 01 03; Massa de l'element 5.62 kg; Volum 0.004496 m3
Residus:
- embalatge: re150101 Envasos de paper i cartró; rendiment 0.034 kg
- embalatge: re170201 Fusta; rendiment 0.004 kg

**mt09mcr070a** kg Morter de junts cimentós amb resistència elevada a l'abrasió i absorció d'aigua reduïda
Dades tècniques: Cost energètic 8.234 MJ; Emissió de CO2 0.616 kg; Codi LER 17 09 04; Massa de l'element 1 kg; Volum 0.000667 m3
Residus:
- embalatge: re150101 Envasos de paper i cartró; rendiment 0.02 kg
- embalatge: re170201 Fusta; rendiment 0.005 kg
- embalatge: re170203 Plàstic; rendiment 0.008 kg
