# Cavalló d'alumini extrusionat. Sistema "BS DINTEL"

- Propietat de l'arxiu: CYPE Ingenieros S.A.
- Format: FIEBDC-3/2016
- Programa: Generador de preus de la construcció. CYPE Ingenieros, S.A.
- Data: 11/03/2024
- Divisa: EUR
- Costos indirectes: 3 %
- IVA: 21 %

## H Acabaments i ajudes

### HR Acabats de façana

#### HRL D'alumini

**HRL011** m Cavalló d'alumini extrusionat. Sistema "BS DINTEL".
Cavalló metàl·lic a una aigua, d'alumini extrusionat, amb un angle d'inclinació de 10°, "BS DINTEL", lacat en color, amb el segell QUALICOAT, que garanteix el gruix i la qualitat del procés de lacat, espessor 2 mm, desenvolupament 185 mm i 2 plecs, amb goteró, per a cobriment de murs; fixada a suport d'acer galvanitzat, de 2 mm d'espessor, per a anivellament i subjecció a l'obra del capçaner metàl·lic amb cargols, "BS DINTEL", col·locat prèviament en el mur; fixació amb cargols autotaladrants d'acer galvanitzat; i segellat dels junts entre peces i, si s'escau, de les unions amb els murs amb segellador adhesiu monocomponent.
Inclou: Preparació de la superfície de recolzament. Col·locació dels suports. Replanteig de les peces. Tall de les peces. Col·locació i fixació de les peces metàl·liques anivellades i aplomades. Segellat de juntes i neteja.
Criteri d'amidament de projecte: Longitud mesurada a eixos, segons documentació gràfica de Projecte.
Criteri de mesura d'obra: Es mesurarà a eixos, la longitud realment executada segons especificacions de Projecte.

| Codi | Ut | Descripció | Rendiment | Preu | Import |
|---|---|---|---|---|---|
| mt20ame012b | U | Suport d'acer galvanitzat, de 2 mm d'espessor, per a anivellament i subjecció a l'obra del capçaner metàl·lic amb cargols, "BS DINTEL". (material) | 0.67 | 4.3 | 2.881 |
| mt20ame011e | m | Cavalló metàl·lic a una aigua, d'alumini extrusionat, amb un angle d'inclinació de 10°, "BS DINTEL", lacat en color, amb el segell QUALICOAT, que garanteix el gruix i la qualitat del procés de lacat, espessor 2 mm, desenvolupament 185 mm i 2 plecs, amb goteró, per a cobriment de murs. (material) | 1 | 31.8 | 31.800 |
| mt12www050 | U | Cargol autoforadant d'acer galvanitzat. (material) | 1.33 | 0.05 | 0.067 |
| mt22www010d | U | Cartutx de 290 ml de segellador adhesiu monocomponent, neutre, superelàstic, a base de polímer MS, color transparent, amb resistència a la intempèrie i als raigs UV i elongació fins a ruptura 750%. (material) | 0.2 | 5.29 | 1.058 |
| mo018 | h | Oficial 1ª serraller. (mà d'obra) | 0.168 | 28.86 | 4.848 |
| mo059 | h | Ajudant serraller. (mà d'obra) | 0.084 | 25.36 | 2.130 |
| % | % | Costos directes complementaris | 2 % | 42.784 | 0.856 |
|  |  | Costos directes |  |  | 43.640 |

Residus:
- col·locació: mt20ame012b; factor de residu 0.0188
- col·locació: mt20ame011e; factor de residu 0.024
- col·locació: mt12www050 Cargol autoforadant d'acer galvanitzat; factor de residu 0.0052381
- col·locació: mt22www010d; factor de residu 0.06

## Recursos

**mt20ame012b** U Suport d'acer galvanitzat
Dades tècniques: Cost energètic 4.179 MJ; Emissió de CO2 0.299 kg; Codi LER 17 04 05; Massa de l'element 0.07 kg; Volum 0.000033 m3
Residus:
- embalatge: re170203 Plàstic. (component de residu); rendiment 0.025 kg; Codi LER 17 02 03; Massa de l'element 1 kg; Volum 0.001667 m3

**mt20ame011e** m Cavalló metàl·lic a una aigua
Dades tècniques: Cost energètic 213.399 MJ; Emissió de CO2 15.248 kg; Codi LER 17 04 02; Massa de l'element 1.94 kg; Volum 0.001293 m3
Residus:
- embalatge: re170203 Plàstic; rendiment 0.008 kg

**mt12www050** U Cargol autoforadant d'acer galvanitzat
Dades tècniques: Cost energètic 0.053 MJ; Emissió de CO2 0.006 kg; Codi LER 17 04 05; Massa de l'element 0.0021 kg
Residus:
- embalatge: re150101 Envasos de paper i cartró. (component de residu); rendiment 0.001 kg; Codi LER 15 01 01; Massa de l'element 1 kg; Volum 0.001333 m3

**mt22www010d** U Cartutx de 290 ml de segellador adhesiu monocomponent
Dades tècniques: Cost energètic 70.388 MJ; Emissió de CO2 3.428 kg; Codi LER 17 09 04; Massa de l'element 0.421 kg; Volum 0.000281 m3
Residus:
- embalatge: re170203 Plàstic; rendiment 0.1 kg
