# Escopidor de fusta, d'una sola peça

- Propietat de l'arxiu: CYPE Ingenieros S.A.
- Format: FIEBDC-3/2016
- Programa: Generador de preus de la construcció. CYPE Ingenieros, S.A.
- Data: 11/03/2024
- Divisa: EUR
- Costos indirectes: 3 %
- IVA: 21 %

## H Acabaments i ajudes

### HR Acabats de façana

#### HRM De fusta

**HRM015** U Escopidor de fusta, d'una sola peça.
Escopidor de fusta serrada de pi Oregon amb acabat raspallat, d'una sola peça, de 500 mm de longitud, 300 mm d'amplada i 52 mm de gruix, amb goteró, envernissat en taller, encastat en els brancals; col·locació amb adhesiu de cautxú sintètic; i segellat de les unions amb els murs amb adhesiu de polímer MS.
Inclou: Replanteig de les peces. Preparació i regularització del suport. Col·locació, aplomat, anivellació i alineació. Segellat de juntes i neteja.
Criteri d'amidament de projecte: Nombre d'unitats previstes, segons documentació gràfica de Projecte.
Criteri de mesura d'obra: Es mesurarà el nombre d'unitats realment executades segons especificacions de Projecte.

| Codi | Ut | Descripció | Rendiment | Preu | Import |
|---|---|---|---|---|---|
| mt29tma140 | kg | Adhesiu de cautxú sintètic, d'aplicació a dos cares, per revestiments decoratius de fusta. (material) | 0.045 | 4.1 | 0.185 |
| mt20vma015a | m³ | Fusta serrada de pi Oregon amb acabat raspallat, per a escopidor, de fins a 800 mm de longitud, fins a 400 mm d'amplada i 52 mm de gruix, treballada en taller. (material) | 0.008 | 911.07 | 7.289 |
| mt22www010b | U | Cartutx de 290 ml de segellador adhesiu monocomponent, neutre, superelàstic, a base de polímer MS, color gris, amb resistència a la intempèrie i als raigs UV i elongació fins a ruptura 750%. (material) | 0.062 | 5.29 | 0.328 |
| mo017 | h | Oficial 1ª fuster. (mà d'obra) | 0.3 | 28.92 | 8.676 |
| mo058 | h | Ajudant fuster. (mà d'obra) | 0.3 | 25.48 | 7.644 |
| % | % | Costos directes complementaris | 2 % | 24.122 | 0.482 |
|  |  | Costos directes |  |  | 24.604 |

Residus:
- col·locació: mt20vma015a; factor de residu 0.0015
- col·locació: mt22www010b; factor de residu 0.06

## Recursos

**mt29tma140** kg Adhesiu de cautxú sintètic, d'aplicació a dos cares, per revestiments decoratius de fusta
Dades tècniques: Cost energètic 89.324 MJ; Emissió de CO2 3.894 kg
Residus:
- embalatge: re170203 Plàstic. (component de residu); rendiment 0.005 kg; Codi LER 17 02 03; Massa de l'element 1 kg; Volum 0.001667 m3

**mt20vma015a** m³ Fusta serrada de pi Oregon amb acabat raspallat
Dades tècniques: Cost energètic 2240.875 MJ; Emissió de CO2 -65.808 kg; Codi LER 17 02 01; Massa de l'element 50 kg; Volum 0.045455 m3
Residus:
- embalatge: re170203 Plàstic; rendiment 0.04 kg

**mt22www010b** U Cartutx de 290 ml de segellador adhesiu monocomponent
Dades tècniques: Cost energètic 70.388 MJ; Emissió de CO2 3.428 kg; Codi LER 17 09 04; Massa de l'element 0.421 kg; Volum 0.000281 m3
Residus:
- embalatge: re170203 Plàstic; rendiment 0.1 kg
